# Imprimación antioxidante sobre cañería de acero galvanizado

- Propiedad del archivo: CYPE INGENIEROS, S.A.
- Formato: FIEBDC-3/2002
- Ámbito geográfico: Argentina
- Divisa: ARS
- Costes indirectos: 3.00 %
- Gastos generales: 13.00 %
- Beneficio industrial: 6.00 %
- IVA: 21.00 %

## R Revestimientos

### RN Pinturas sobre soporte metálico

#### RNI Imprimaciones

**RNI040** m Imprimación antioxidante sobre cañería de acero galvanizado.
Aplicación manual de una mano de imprimación fosfocromatante de un solo componente, color gris, acabado mate, a base de resinas de butiral de polivinilo modificado, pigmentos antioxidantes exentos de cromatos, pigmentos extendedores y disolvente formulado a base de una mezcla de hidrocarburos, alcoholes y disolvente cetónico, sobre cañería interior de acero galvanizado de 1" de diámetro nominal interior.
Incluye: Preparación y limpieza de la superficie soporte. Aplicación de la mano de imprimación.
Criterio de cómputo de proyecto: Longitud medida según documentación gráfica de Proyecto.
Criterio de cómputo de obra: Se medirá la longitud realmente ejecutada según especificaciones de Proyecto.

| Código | Ud | Descripción | Rendimiento | Precio | Importe |
|---|---|---|---|---|---|
| mt27pfi202a | l | Imprimación fosfocromatante de un solo componente, color gris, acabado mate, a base de resinas de butiral de polivinilo modificado, pigmentos antioxidantes exentos de cromatos, pigmentos extendedores y disolvente formulado a base de una mezcla de hidrocarburos, alcoholes y disolvente cetónico, para aplicar con brocha o pistola sobre superficies metálicas. (material) | 0.006 | 177.49 | 1.06 |
| mo038 | h | Oficial pintor. (mano de obra) | 0.022 | 11912.66 | 262.08 |
| mo076 | h | Medio oficial pintor. (mano de obra) | 0.006 | 8905.02 | 53.43 |
| % | % | Herramientas | 2 % | 316.57 | 6.33 |
|  |  | Costes directos |  |  | 322.90 |
