# Junta en pavimento continuo interior decorativo de mosaico granítico "in situ", con perfil preformado

- Propiedad del archivo: CYPE INGENIEROS, S.A.
- Formato: FIEBDC-3/2002
- Ámbito geográfico: Argentina
- Divisa: ARS
- Costes indirectos: 3.00 %
- Gastos generales: 13.00 %
- Beneficio industrial: 6.00 %
- IVA: 21.00 %

## R Revestimientos

### RS Pisos

#### RSC De mosaicos

**RSC110** m Junta en pavimento continuo interior decorativo de mosaico granítico "in situ", con perfil preformado.
Junta de construcción, en pavimento continuo interior decorativo de mosaico granítico "in situ", con perfil en "L" de latón, de 8 mm de altura. Incluso pies de anclaje y elementos de fijación.
Incluye: Replanteo de la junta. Corte y colocación del perfil. Ejecución de las uniones entre perfiles. Resolución de encuentros. Fijación y ajuste de los perfiles.
Criterio de cómputo de proyecto: Longitud medida según documentación gráfica de Proyecto.
Criterio de cómputo de obra: Se medirá la longitud realmente ejecutada según especificaciones de Proyecto.

| Código | Ud | Descripción | Rendimiento | Precio | Importe |
|---|---|---|---|---|---|
| mt18wwe060a | m | Perfil en "L" de latón, de 8 mm de altura, para la formación de juntas de construcción en pavimento continuo interior decorativo de mosaico granítico "in situ", de hasta 8 mm de espesor; con pies de anclaje y elementos de fijación. (material) | 1.050 | 156.00 | 163.80 |
| mo020 | h | Oficial albañil especializado en trabajos de mampostería. (mano de obra) | 0.054 | 11912.66 | 643.28 |
| mo113 | h | Ayudante de albañil especializado en trabajos de mampostería. (mano de obra) | 0.054 | 8579.62 | 463.30 |
| % | % | Herramientas | 2 % | 1270.38 | 25.41 |
|  |  | Costes directos |  |  | 1295.79 |
