# Zócalo de aluminio

- Propiedad del archivo: CYPE INGENIEROS, S.A.
- Formato: FIEBDC-3/2002
- Ámbito geográfico: Argentina
- Divisa: ARS
- Costes indirectos: 3.00 %
- Gastos generales: 13.00 %
- Beneficio industrial: 6.00 %
- IVA: 21.00 %

## R Revestimientos

### RS Pisos

#### RSD Complementos para pisos

**RSD015** m Zócalo de aluminio.
Zócalo de aluminio anodizado, de 60 mm de altura, color oro. COLOCACIÓN: con adhesivo.
Incluye: Limpieza y preparación de la superficie soporte. Replanteo. Corte del zócalo. Colocación y fijación del zócalo. Resolución de esquinas y encuentros. Limpieza final.
Criterio de cómputo de proyecto: Longitud medida según documentación gráfica de Proyecto, sin incluir huecos de puertas. No se ha incrementado el cómputo por roturas y recortes, ya que en la descomposición se ha considerado un 5% más de piezas.
Criterio de cómputo de obra: Se medirá la longitud realmente ejecutada según especificaciones de Proyecto.

| Código | Ud | Descripción | Rendimiento | Precio | Importe |
|---|---|---|---|---|---|
| mt47adc110a | kg | Adhesivo especial de poliuretano bicomponente. (material) | 0.060 | 57.37 | 3.44 |
| mt18rpp010b | m | Zócalo de aluminio anodizado, de 60 mm de altura, color oro, incluso piezas para uniones, resolución de ángulos y terminaciones. (material) | 1.050 | 172.74 | 181.38 |
| mo023 | h | Oficial colocador de pisos. (mano de obra) | 0.130 | 11912.66 | 1548.65 |
| % | % | Herramientas | 2 % | 1733.47 | 34.67 |
|  |  | Costes directos |  |  | 1768.14 |
