# Piso vinílico heterogéneo, en lamas

- Propiedad del archivo: CYPE INGENIEROS, S.A.
- Formato: FIEBDC-3/2002
- Ámbito geográfico: Argentina
- Divisa: ARS
- Costes indirectos: 3.00 %
- Gastos generales: 13.00 %
- Beneficio industrial: 6.00 %
- IVA: 21.00 %

## R Revestimientos

### RS Pisos

#### RSS De caucho, de linóleo y vinílicos

**RSS048** m² Piso vinílico heterogéneo, en lamas.
Piso vinílico heterogéneo acabado imitación madera, Clase 23: Doméstico intenso, suministrado en lamas de 184x950x3 mm. Colocación en obra: con adhesivo, sobre capa fina de nivelación.
Criterio de valoración económica: El precio no incluye la capa fina de nivelación.
Incluye: Replanteo y recorte del piso. Aplicación del adhesivo. Colocación del piso. Resolución de encuentros y puntos singulares. Eliminación y limpieza del material sobrante. Limpieza final del piso.
Criterio de cómputo de proyecto: Superficie útil, medida según documentación gráfica de Proyecto, deduciendo los huecos de superficie mayor de 1 m².
Criterio de cómputo de obra: Se medirá la superficie realmente ejecutada según especificaciones de Proyecto, deduciendo los huecos de superficie mayor de 1 m².

| Código | Ud | Descripción | Rendimiento | Precio | Importe |
|---|---|---|---|---|---|
| mt18adq020d | kg | Adhesivo, a base de copolímeros acrílicos modificados en dispersión acuosa, sin disolventes, color beige, para aplicar en interiores, para el embadurnado de pavimentos de PVC, linóleo y moquette. (material) | 0.375 | 48.76 | 18.29 |
| mt18pve030Adi | m² | Lama heterogénea de PVC, para interior, acabado imitación madera, de 184x950x3 mm, Clase 23: Doméstico intenso según ISO 10874, bactericida, Euroclase B-s2, d0 de reacción al fuego. (material) | 1.050 | 144.45 | 151.67 |
| op00tra010 |  | Trazador de juntas. | 1.000 | 0.00 | 0.00 |
| op00cor040 |  | Cortadora de bordes. | 1.000 | 0.00 | 0.00 |
| mo026 | h | Oficial colocador de revestimientos flexibles. (mano de obra) | 0.259 | 11912.66 | 3085.38 |
| mo064 | h | Medio oficial colocador de revestimientos flexibles. (mano de obra) | 0.130 | 8905.02 | 1157.65 |
| % | % | Herramientas | 2 % | 4412.99 | 88.26 |
|  |  | Costes directos |  |  | 4501.25 |
