# Zócalo de PVC para piso textil

- Propiedad del archivo: CYPE INGENIEROS, S.A.
- Formato: FIEBDC-3/2002
- Ámbito geográfico: Argentina
- Divisa: ARS
- Costes indirectos: 3.00 %
- Gastos generales: 13.00 %
- Beneficio industrial: 6.00 %
- IVA: 21.00 %

## R Revestimientos

### RS Pisos

#### RST Textiles (moquettes)

**RST100** m Zócalo de PVC para piso textil.
Zócalo de PVC con espuma, de 60 mm de altura, color a elegir. Colocación en obra: con adhesivo.
Incluye: Limpieza y preparación de la superficie soporte. Replanteo. Corte, colocación y fijación del zócalo.
Criterio de cómputo de proyecto: Longitud medida según documentación gráfica de Proyecto, sin incluir huecos de puertas. No se ha incrementado el cómputo por roturas y recortes, ya que en la descomposición se ha considerado un 5% más de piezas.
Criterio de cómputo de obra: Se medirá la longitud realmente ejecutada según especificaciones de Proyecto.

| Código | Ud | Descripción | Rendimiento | Precio | Importe |
|---|---|---|---|---|---|
| mt18dww010a | kg | Adhesivo de contacto a base de resina acrílica en dispersión acuosa, para piso de goma, caucho, linóleo, PVC, moquette y textil. (material) | 0.050 | 55.04 | 2.75 |
| mt18rpv050b | m | Zócalo de PVC con espuma, de 60 mm de altura, color a elegir, suministrado en tramos de 2,5 m de longitud. (material) | 1.050 | 29.78 | 31.27 |
| mo027 | h | Oficial colocador de moquettes y revestimientos textiles. (mano de obra) | 0.054 | 11912.66 | 643.28 |
| % | % | Herramientas | 2 % | 677.30 | 13.55 |
|  |  | Costes directos |  |  | 690.85 |
