# Inodoro adosado a pared, de porcelana sanitaria

- Propiedad del archivo: CYPE INGENIEROS, S.A.
- Formato: FIEBDC-3/2002
- Ámbito geográfico: Argentina
- Divisa: ARS
- Costes indirectos: 3.00 %
- Gastos generales: 13.00 %
- Beneficio industrial: 6.00 %
- IVA: 21.00 %

## S Señalización y equipamiento

### SA Artefactos sanitarios

#### SAI Inodoros

**SAI030** Ud Inodoro adosado a pared, de porcelana sanitaria.
Inodoro, de porcelana sanitaria, acabado termoesmaltado, color blanco, de 350x510x425 mm, sin brida ni borde de descarga para facilitar la limpieza, con asiento y tapa de inodoro, de Duroplast, con tratamiento antibacteriano. Incluso elementos de fijación y silicona para sellado de juntas.
Incluye: Replanteo. Colocación y fijación del aparato. Montaje del desagüe. Conexión a la red de evacuación. Conexión a la red de agua fría. Comprobación de su correcto funcionamiento. Sellado de juntas.
Criterio de cómputo de proyecto: Número de unidades previstas, según documentación gráfica de Proyecto.
Criterio de cómputo de obra: Se medirá el número de unidades realmente colocadas según especificaciones de Proyecto.

| Código | Ud | Descripción | Rendimiento | Precio | Importe |
|---|---|---|---|---|---|
| mt30sng120a | Ud | Inodoro, de porcelana sanitaria, acabado termoesmaltado, color blanco, de 350x510x425 mm, sin brida ni borde de descarga para facilitar la limpieza, con elementos de fijación, para adosar a la pared. (material) | 1.000 | 189144.33 | 189144.33 |
| mt30sng111a | Ud | Asiento y tapa de inodoro, de Duroplast, con tratamiento antibacteriano. (material) | 1.000 | 51154.49 | 51154.49 |
| mt30www005 | Ud | Cartucho de 300 ml de silicona ácida monocomponente, fungicida, para sellado de juntas en ambientes húmedos. (material) | 0.012 | 3075.61 | 36.91 |
| op00ato010 |  | Atornillador. | 1.000 | 0.00 | 0.00 |
| op00mar010 |  | Martillo. | 1.000 | 0.00 | 0.00 |
| op00tal010 |  | Taladro. | 1.000 | 0.00 | 0.00 |
| mo008 | h | Oficial plomero. (mano de obra) | 1.619 | 12241.03 | 19818.23 |
| % | % | Herramientas | 2 % | 260153.96 | 5203.08 |
|  |  | Costes directos |  |  | 265357.04 |
