# Cisterna empotrada para inodoro suspendido

- Propiedad del archivo: CYPE INGENIEROS, S.A.
- Formato: FIEBDC-3/2002
- Ámbito geográfico: Argentina
- Divisa: ARS
- Costes indirectos: 3.00 %
- Gastos generales: 13.00 %
- Beneficio industrial: 6.00 %
- IVA: 21.00 %

## S Señalización y equipamiento

### SA Artefactos sanitarios

#### SAI Inodoros

**SAI120** Ud Cisterna empotrada para inodoro suspendido.
Cisterna con bastidor para empotrar en muro de mampostería o en tabique de placas y pulsador mecánico de doble accionamiento. Instalación empotrada en muro de mampostería o en tabique de placas.
Incluye: Replanteo. Colocación y fijación de la cisterna. Conexión a la red de evacuación. Conexión a la red de agua fría. Montaje de accesorios y complementos. Comprobación de su correcto funcionamiento.
Criterio de cómputo de proyecto: Número de unidades previstas, según documentación gráfica de Proyecto.
Criterio de cómputo de obra: Se medirá el número de unidades realmente colocadas según especificaciones de Proyecto.

| Código | Ud | Descripción | Rendimiento | Precio | Importe |
|---|---|---|---|---|---|
| mt30ips025a | Ud | Cisterna con bastidor para empotrar en muro de mampostería o en tabique de placas, con anclajes, llave de regulación de 1/2" premontada, mecanismo de descarga de 3/6 litros y elementos de conexión a alimentación y desagüe, para inodoro suspendido. (material) | 1.000 | 137787.67 | 137787.67 |
| mt30ips030a | Ud | Pulsador mecánico de doble accionamiento, con embellecedor, para cisterna empotrada. (material) | 1.000 | 13122.63 | 13122.63 |
| op00tal010 |  | Taladro. | 1.000 | 0.00 | 0.00 |
| op00ato010 |  | Atornillador. | 1.000 | 0.00 | 0.00 |
| mo008 | h | Oficial plomero. (mano de obra) | 1.079 | 12241.03 | 13208.07 |
| % | % | Herramientas | 2 % | 164118.37 | 3282.37 |
|  |  | Costes directos |  |  | 167400.74 |
