# Bacha de apoyo, de porcelana sanitaria

- Propiedad del archivo: CYPE INGENIEROS, S.A.
- Formato: FIEBDC-3/2002
- Ámbito geográfico: Argentina
- Divisa: ARS
- Costes indirectos: 3.00 %
- Gastos generales: 13.00 %
- Beneficio industrial: 6.00 %
- IVA: 21.00 %

## S Señalización y equipamiento

### SA Artefactos sanitarios

#### SAL Bachas

**SAL005** Ud Bacha de apoyo, de porcelana sanitaria.
Bacha de porcelana sanitaria, de apoyo, gama media, color, de 590x495 mm, y desagüe, acabado cromado. Incluso juego de fijación y silicona para sellado de juntas.
Criterio de valoración económica: El precio no incluye la mesada ni la grifería.
Incluye: Replanteo. Colocación y fijación del aparato. Montaje del desagüe. Conexión a la red de evacuación. Comprobación de su correcto funcionamiento. Sellado de juntas.
Criterio de cómputo de proyecto: Número de unidades previstas, según documentación gráfica de Proyecto.
Criterio de cómputo de obra: Se medirá el número de unidades realmente colocadas según especificaciones de Proyecto.

| Código | Ud | Descripción | Rendimiento | Precio | Importe |
|---|---|---|---|---|---|
| mt30lps040ei | Ud | Bacha de porcelana sanitaria, de apoyo, gama media, color, de 590x495 mm, con juego de fijación. (material) | 1.000 | 141450.53 | 141450.53 |
| mt36www005d | Ud | Acoplamiento a pared acodado con plafón, ABS, serie B, acabado cromado, para evacuación de aguas residuales (a baja y alta temperatura) en el interior de los edificios, enlace mixto de 1 1/4"x40 mm de diámetro, con válvula de desagüe. (material) | 1.000 | 668.25 | 668.25 |
| mt30www005 | Ud | Cartucho de 300 ml de silicona ácida monocomponente, fungicida, para sellado de juntas en ambientes húmedos. (material) | 0.012 | 3075.61 | 36.91 |
| mo008 | h | Oficial plomero. (mano de obra) | 1.187 | 12241.03 | 14530.10 |
| % | % | Herramientas | 2 % | 156685.79 | 3133.72 |
|  |  | Costes directos |  |  | 159819.51 |
