# Bacha de encastrar en mesada, de porcelana sanitaria

- Propiedad del archivo: CYPE INGENIEROS, S.A.
- Formato: FIEBDC-3/2002
- Ámbito geográfico: Argentina
- Divisa: ARS
- Costes indirectos: 3.00 %
- Gastos generales: 13.00 %
- Beneficio industrial: 6.00 %
- IVA: 21.00 %

## S Señalización y equipamiento

### SA Artefactos sanitarios

#### SAL Bachas

**SAL025** Ud Bacha de encastrar en mesada, de porcelana sanitaria.
Bacha circular de encastrar en mesada, de porcelana sanitaria, acabado termoesmaltado, color blanco, de 480 mm de diámetro exterior y 178 mm de altura, con un orificio para la grifería. Incluso juego de fijación y silicona para sellado de juntas.
Criterio de valoración económica: El precio no incluye la mesada ni la grifería.
Incluye: Replanteo. Colocación y fijación del aparato. Montaje del desagüe. Conexión a la red de evacuación. Comprobación de su correcto funcionamiento. Sellado de juntas.
Criterio de cómputo de proyecto: Número de unidades previstas, según documentación gráfica de Proyecto.
Criterio de cómputo de obra: Se medirá el número de unidades realmente colocadas según especificaciones de Proyecto.

| Código | Ud | Descripción | Rendimiento | Precio | Importe |
|---|---|---|---|---|---|
| mt30svg021b | Ud | Bacha circular de encastrar en mesada, de porcelana sanitaria, acabado termoesmaltado, color blanco, de 480 mm de diámetro exterior y 178 mm de altura, con un orificio para la grifería, con elementos de fijación y plantilla de montaje. (material) | 1.000 | 37510.65 | 37510.65 |
| mt30asg030a | Ud | Válvula de desagüe de latón cromado, de 50 mm de longitud. (material) | 1.000 | 27844.59 | 27844.59 |
| mt30asg070cb | Ud | Sifón botella de ABS, acabado brillante imitación cromo, con salida de 40 mm de diámetro exterior, para bacha, con embellecedor. (material) | 1.000 | 19371.88 | 19371.88 |
| mt30www005 | Ud | Cartucho de 300 ml de silicona ácida monocomponente, fungicida, para sellado de juntas en ambientes húmedos. (material) | 0.012 | 3075.61 | 36.91 |
| mo008 | h | Oficial plomero. (mano de obra) | 1.619 | 12241.03 | 19818.23 |
| % | % | Herramientas | 2 % | 104582.26 | 2091.65 |
|  |  | Costes directos |  |  | 106673.91 |
