# Banda protectora de PVC

- Propiedad del archivo: CYPE INGENIEROS, S.A.
- Formato: FIEBDC-3/2002
- Ámbito geográfico: Argentina
- Divisa: ARS
- Costes indirectos: 3.00 %
- Gastos generales: 13.00 %
- Beneficio industrial: 6.00 %
- IVA: 21.00 %

## S Señalización y equipamiento

### SD Protecciones

#### SDP Bandas protectoras de paramentos verticales

**SDP011** m Banda protectora de PVC.
Banda protectora de PVC, de 90 mm de ancho y 3,2 mm de espesor, de color amarillo, fijada mediante tornillos al paramento.
Incluye: Replanteo de los puntos de fijación. Fijación de la banda al paramento vertical.
Criterio de cómputo de proyecto: Longitud medida a ejes, según documentación gráfica de Proyecto.
Criterio de cómputo de obra: Se medirá, a ejes, la longitud realmente ejecutada según especificaciones de Proyecto.

| Código | Ud | Descripción | Rendimiento | Precio | Importe |
|---|---|---|---|---|---|
| mt53pdi010ab | m | Banda protectora de PVC, de 90 mm de ancho y 3,2 mm de espesor, de color amarillo, Euroclase B-s1, d0 de reacción al fuego. (material) | 1.050 | 157.25 | 165.11 |
| mt12ppl016 | Ud | Tornillo autorroscante protegido contra la oxidación. (material) | 2.000 | 0.49 | 0.98 |
| mo011 | h | Oficial montador. (mano de obra) | 0.054 | 12241.03 | 661.02 |
| mo080 | h | Medio oficial montador. (mano de obra) | 0.054 | 8905.02 | 480.87 |
| % | % | Herramientas | 2 % | 1307.98 | 26.16 |
|  |  | Costes directos |  |  | 1334.14 |
