# Revestimiento mural interior con panel rígido protector de resinas reforzadas con fibra de vidrio

- Propiedad del archivo: CYPE INGENIEROS, S.A.
- Formato: FIEBDC-3/2002
- Ámbito geográfico: Argentina
- Divisa: ARS
- Costes indirectos: 3.00 %
- Gastos generales: 13.00 %
- Beneficio industrial: 6.00 %
- IVA: 21.00 %

## S Señalización y equipamiento

### SD Protecciones

#### SDR Láminas y paneles protectores para revestimientos murales

**SDR011** m² Revestimiento mural interior con panel rígido protector de resinas reforzadas con fibra de vidrio.
Revestimiento mural interior con panel rígido protector de resinas reforzadas con fibra de vidrio, de 1220x2440 mm y 2,2 mm de espesor, de color blanco. Colocación en obra: con adhesivo de poliuretano.
Incluye: Preparación y limpieza del paramento vertical. Replanteo y corte de los paneles. Aplicación del adhesivo. Colocación de los paneles y de las piezas de terminación.
Criterio de cómputo de proyecto: Superficie medida según documentación gráfica de Proyecto.
Criterio de cómputo de obra: Se medirá la superficie realmente ejecutada según especificaciones de Proyecto.

| Código | Ud | Descripción | Rendimiento | Precio | Importe |
|---|---|---|---|---|---|
| mt53pdi040i | m² | Panel rígido protector de resinas reforzadas con fibra de vidrio, de 1220x2440 mm y 2,2 mm de espesor, de color blanco, Euroclase C-s2, d0 de reacción al fuego, incluso piezas de remate, piezas de esquina, piezas especiales y accesorios de montaje. (material) | 1.050 | 451.30 | 473.87 |
| mt47adc110a | kg | Adhesivo especial de poliuretano bicomponente. (material) | 0.300 | 57.37 | 17.21 |
| mo011 | h | Oficial montador. (mano de obra) | 0.216 | 12241.03 | 2644.06 |
| mo080 | h | Medio oficial montador. (mano de obra) | 0.216 | 8905.02 | 1923.48 |
| % | % | Herramientas | 2 % | 5058.62 | 101.17 |
|  |  | Costes directos |  |  | 5159.79 |
