# Ducha teléfono

- Propiedad del archivo: CYPE INGENIEROS, S.A.
- Formato: FIEBDC-3/2002
- Ámbito geográfico: Argentina
- Divisa: ARS
- Costes indirectos: 3.00 %
- Gastos generales: 13.00 %
- Beneficio industrial: 6.00 %
- IVA: 21.00 %

## S Señalización y equipamiento

### SG Griferías

#### SGD Para duchas

**SGD080** Ud Ducha teléfono.
Ducha teléfono, acabado cromado, con dos tipos de chorro (Rain y Jet), con limitador de caudal a 5,7 l/min, aro protector de silicona con tecnología ShockProof y sistema antical.
Incluye: Conexionado y comprobación de su correcto funcionamiento.
Criterio de cómputo de proyecto: Número de unidades previstas, según documentación gráfica de Proyecto.
Criterio de cómputo de obra: Se medirá el número de unidades realmente colocadas según especificaciones de Proyecto.

| Código | Ud | Descripción | Rendimiento | Precio | Importe |
|---|---|---|---|---|---|
| mt31gro134a | Ud | Ducha teléfono, acabado cromado, con dos tipos de chorro (Rain y Jet), con limitador de caudal a 5,7 l/min, aro protector de silicona con tecnología ShockProof y sistema antical. (material) | 1.000 | 35347.82 | 35347.82 |
| mo008 | h | Oficial plomero. (mano de obra) | 0.043 | 33423.53 | 1437.21 |
| % | % | Herramientas | 2 % | 36785.03 | 735.70 |
|  |  | Costes directos |  |  | 37520.73 |
