# Grifería bimando para bacha

- Propiedad del archivo: CYPE INGENIEROS, S.A.
- Formato: FIEBDC-3/2002
- Ámbito geográfico: Argentina
- Divisa: ARS
- Costes indirectos: 3.00 %
- Gastos generales: 13.00 %
- Beneficio industrial: 6.00 %
- IVA: 21.00 %

## S Señalización y equipamiento

### SG Griferías

#### SGL Para bachas

**SGL060** Ud Grifería bimando para bacha.
Grifería bimando formada por grifo mezclador bimando de repisa para bacha, de 1/2", con caño giratorio, acabado cromado, con manetas en cruz, limitador de caudal a 5 l/min, aireador y desagüe Push-Open de 1 1/4" de diámetro. Incluso enlaces de alimentación flexibles con conexión de entrada de 3/8" de diámetro y dos juegos de tapas para ocultar el tornillo de fijación de las manetas.
Incluye: Replanteo. Colocación. Conexionado. Comprobación de su correcto funcionamiento.
Criterio de cómputo de proyecto: Número de unidades previstas, según documentación gráfica de Proyecto.
Criterio de cómputo de obra: Se medirá el número de unidades realmente colocadas según especificaciones de Proyecto.

| Código | Ud | Descripción | Rendimiento | Precio | Importe |
|---|---|---|---|---|---|
| mt31gro030a | Ud | Grifo mezclador bimando de repisa para bacha, de 1/2", con caño giratorio, acabado cromado, con manetas en cruz, limitador de caudal a 5 l/min, aireador y desagüe Push-Open de 1 1/4" de diámetro, incluso enlaces de alimentación flexibles con conexión de entrada de 3/8" de diámetro y dos juegos de tapas para ocultar el tornillo de fijación de las manetas. (material) | 1.000 | 657467.17 | 657467.17 |
| mt37www010 | Ud | Material auxiliar para instalaciones de plomería. (material) | 1.000 | 22.07 | 22.07 |
| mo008 | h | Oficial plomero. (mano de obra) | 0.540 | 33423.53 | 18048.71 |
| % | % | Herramientas | 2 % | 675537.95 | 13510.76 |
|  |  | Costes directos |  |  | 689048.71 |
