# Mueble base para bacha

- Propiedad del archivo: CYPE INGENIEROS, S.A.
- Formato: FIEBDC-3/2002
- Ámbito geográfico: Argentina
- Divisa: ARS
- Costes indirectos: 3.00 %
- Gastos generales: 13.00 %
- Beneficio industrial: 6.00 %
- IVA: 21.00 %

## S Señalización y equipamiento

### SM Baños

#### SMN Muebles

**SMN010** Ud Mueble base para bacha.
Mueble de baño (módulo base), para bacha de apoyo, con acabado lacado brillante blanco, de 850 mm de ancho. Incluso elementos de fijación. Totalmente montado.
Incluye: Replanteo del emplazamiento y marcado de los puntos de fijación. Montaje del mueble.
Criterio de cómputo de proyecto: Número de unidades previstas, según documentación gráfica de Proyecto.
Criterio de cómputo de obra: Se medirá el número de unidades realmente colocadas según especificaciones de Proyecto.

| Código | Ud | Descripción | Rendimiento | Precio | Importe |
|---|---|---|---|---|---|
| mt31mss010i | Ud | Mueble de baño (módulo base), para bacha de apoyo, con acabado lacado brillante blanco, de 850 mm de ancho. (material) | 1.000 | 218662.47 | 218662.47 |
| op00ato010 |  | Atornillador. | 1.000 | 0.00 | 0.00 |
| mo011 | h | Oficial montador. (mano de obra) | 0.594 | 12241.03 | 7271.17 |
| mo080 | h | Medio oficial montador. (mano de obra) | 0.594 | 8905.02 | 5289.58 |
| % | % | Herramientas | 2 % | 231223.22 | 4624.46 |
|  |  | Costes directos |  |  | 235847.68 |
