# Mueble base para bacha

- Propiedad del archivo: CYPE INGENIEROS, S.A.
- Formato: FIEBDC-3/2002
- Ámbito geográfico: Argentina
- Divisa: ARS
- Costes indirectos: 3.00 %
- Gastos generales: 13.00 %
- Beneficio industrial: 6.00 %
- IVA: 21.00 %

## S Señalización y equipamiento

### SM Baños

#### SMN Muebles

**SMN010** Ud Mueble base para bacha.
Mueble de baño (módulo base), para bacha de apoyo, con acabado lacado brillante blanco, de 800 mm de ancho. Incluso patas de apoyo del mueble. Totalmente montado.
Incluye: Replanteo del emplazamiento. Montaje del mueble.
Criterio de cómputo de proyecto: Número de unidades previstas, según documentación gráfica de Proyecto.
Criterio de cómputo de obra: Se medirá el número de unidades realmente colocadas según especificaciones de Proyecto.

| Código | Ud | Descripción | Rendimiento | Precio | Importe |
|---|---|---|---|---|---|
| mt31mss010h | Ud | Mueble de baño (módulo base), para bacha de apoyo, con acabado lacado brillante blanco, de 800 mm de ancho. (material) | 1.000 | 196577.08 | 196577.08 |
| mt31abn500 | Ud | Conjunto de 2 patas para mueble base de bacha. (material) | 2.000 | 29968.82 | 59937.64 |
| op00ato010 |  | Atornillador. | 1.000 | 0.00 | 0.00 |
| mo011 | h | Oficial montador. (mano de obra) | 0.406 | 12241.03 | 4969.86 |
| mo080 | h | Medio oficial montador. (mano de obra) | 0.406 | 8905.02 | 3615.44 |
| % | % | Herramientas | 2 % | 265100.02 | 5302.00 |
|  |  | Costes directos |  |  | 270402.02 |
