# Mesada de aglomerado de cuarzo

- Propiedad del archivo: CYPE INGENIEROS, S.A.
- Formato: FIEBDC-3/2002
- Ámbito geográfico: Argentina
- Divisa: ARS
- Costes indirectos: 3.00 %
- Gastos generales: 13.00 %
- Beneficio industrial: 6.00 %
- IVA: 21.00 %

## S Señalización y equipamiento

### SN Mesadas

#### SNA De aglomerado de cuarzo

**SNA010** Ud Mesada de aglomerado de cuarzo.
Mesada de aglomerado de cuarzo blanco, acabado pulido, de 350 cm de longitud, 60 cm de ancho y 2 cm de espesor, canto simple recto, con los bordes ligeramente biselados, formación de 1 hueco con sus cantos pulidos, y copete perimetral de 5 cm de altura y 2 cm de espesor, con el borde recto. Incluso replanteo; soportes y anclajes de acero galvanizado; resolución de esquinas, ángulos, cantos y remates; uniones entre piezas y encuentros con paramentos, sellados con silicona; nivelado y acuñado; eliminación de restos y limpieza.
Incluye: Replanteo y trazado de la mesada. Colocación y fijación de los soportes y anclajes. Colocación, ajuste y fijación de las piezas que componen la mesada. Colocación de copete perimetral.
Criterio de cómputo de proyecto: Número de unidades previstas, según documentación gráfica de Proyecto. No se han duplicado esquinas en el cómputo de la longitud de la mesada.
Criterio de cómputo de obra: Se medirá el número de unidades realmente ejecutadas según especificaciones de Proyecto.

| Código | Ud | Descripción | Rendimiento | Precio | Importe |
|---|---|---|---|---|---|
| mt19egl020a | m² | Mesada de aglomerado de cuarzo blanco, acabado pulido, de 2 cm de espesor. (material) | 2.275 | 1020.58 | 2321.82 |
| mt19ewa030aaa | m | Formación de canto simple recto con los bordes ligeramente biselados, en mesada de piedra natural. (material) | 4.700 | 59.56 | 279.93 |
| mt19ewa040a | m | Formación de canto recto en copete de piedra natural, para el encuentro entre la mesada y el paramento vertical. (material) | 3.500 | 59.56 | 208.46 |
| mt19ewa010j | Ud | Formación de hueco con los cantos pulidos, en mesada de cuarzo sintético. (material) | 1.000 | 465.38 | 465.38 |
| mt19ewa020 | Ud | Material auxiliar para anclaje de mesada. (material) | 3.500 | 126.27 | 441.95 |
| mt19egl025 | l | Masilla tixotrópica, de color a elegir, de alta durabilidad y estabilidad de color tras el endurecimiento, para aplicar como material de rejuntado de elementos de aglomerado de cuarzo. (material) | 0.047 | 288.89 | 13.58 |
| op00ato010 |  | Atornillador. | 1.000 | 0.00 | 0.00 |
| op00amo010 |  | Amoladora o radial. | 1.000 | 0.00 | 0.00 |
| op00sie030 |  | Sierra de disco de diamante, para mesa de trabajo, de corte húmedo. | 1.000 | 0.00 | 0.00 |
| op00tal010 |  | Taladro. | 1.000 | 0.00 | 0.00 |
| mo011 | h | Oficial montador. (mano de obra) | 4.155 | 12241.03 | 50861.48 |
| mo080 | h | Medio oficial montador. (mano de obra) | 4.366 | 8905.02 | 38879.32 |
| % | % | Herramientas | 2 % | 93471.92 | 1869.44 |
|  |  | Costes directos |  |  | 95341.36 |
