# Agrupación de buzones

- Propiedad del archivo: CYPE INGENIEROS, S.A.
- Formato: FIEBDC-3/2002
- Ámbito geográfico: Argentina
- Divisa: ARS
- Costes indirectos: 3.00 %
- Gastos generales: 13.00 %
- Beneficio industrial: 6.00 %
- IVA: 21.00 %

## S Señalización y equipamiento

### SZ Zonas comunes

#### SZB Zaguanes

**SZB010** Ud Agrupación de buzones.
Agrupación de buzones dispuestos en el interior, encastrados en paramento vertical con tapajuntas perimetral, formada por 4 buzones en total, siendo cada uno de ellos un buzón interior metálico, tipo horizontal con apertura lateral, de 245x250x124 mm, cuerpo de chapa de acero color negro y puerta de chapa de acero color negro, agrupados en 2 filas y 2 columnas. Incluso tornillería de fijación y de unión, tarjetero, cerradura y llaves.
Incluye: Replanteo mediante plantilla. Fijación en paramento mediante elementos de anclaje. Colocación de buzones y complementos. Sellado de juntas.
Criterio de cómputo de proyecto: Número de unidades previstas, según documentación gráfica de Proyecto.
Criterio de cómputo de obra: Se medirá el número de unidades realmente colocadas según especificaciones de Proyecto.

| Código | Ud | Descripción | Rendimiento | Precio | Importe |
|---|---|---|---|---|---|
| mt45btv080m | Ud | Buzón interior metálico, tipo horizontal con apertura lateral, de 245x250x124 mm, cuerpo de chapa de acero color negro y puerta de chapa de acero color negro, con tornillería de fijación y de unión, tarjetero, cerradura y llaves. (material) | 4.000 | 252.26 | 1009.04 |
| mt45btv006a | m | Tapajuntas de aluminio, acabado natural, para agrupación de buzones. (material) | 1.476 | 428.07 | 631.83 |
| op00ato010 |  | Atornillador. | 1.000 | 0.00 | 0.00 |
| mo011 | h | Oficial montador. (mano de obra) | 0.432 | 33423.53 | 14438.96 |
| mo080 | h | Medio oficial montador. (mano de obra) | 0.432 | 24314.72 | 10503.96 |
| % | % | Herramientas | 2 % | 26583.79 | 531.68 |
|  |  | Costes directos |  |  | 27115.47 |
