# Marquesina fotovoltaica para cobertura de vehículos, en estacionamiento exterior

- Propiedad del archivo: CYPE INGENIEROS, S.A.
- Formato: FIEBDC-3/2002
- Ámbito geográfico: Argentina
- Divisa: ARS
- Costes indirectos: 3.00 %
- Gastos generales: 13.00 %
- Beneficio industrial: 6.00 %
- IVA: 21.00 %

## U Urbanización interior del lote

### UC Estacionamientos

#### UCF Techos fotovoltaicas

**UCF015** Ud Marquesina fotovoltaica para cobertura de vehículos, en estacionamiento exterior.
Marquesina fotovoltaica para cobertura de vehículos, en estacionamiento exterior, de 12x5 m y 9 kW de potencia total instalada, compuesta de kit de estructura, de acero galvanizado formado por columnas, vigas y correas, con uniones atornilladas en obra, de 2,5 m de altura libre en la parte baja, con un ángulo de inclinación de 11° y 6 m de distancia entre centros de columnas y techo de 36 módulos solares fotovoltaicos de células de silicio monocristalino, potencia máxima (Wp) 250 W, tensión a máxima potencia (Vmp) 36,2 V, intensidad a máxima potencia (Imp) 6,91 A, tensión en circuito abierto (Voc) 22,6 V, intensidad de cortocircuito (Isc) 7,32 A, eficiencia 15,38%, 72 células, vidrio exterior templado de 3,2 mm de espesor, capa adhesiva de etilvinilacetato (EVA), capa posterior de polifluoruro de vinilo, poliéster y polifluoruro de vinilo (TPT), marco de aluminio anodizado, temperatura de trabajo -40°C hasta 85°C, dimensiones 1640x992x35 mm, resistencia a la carga del viento 245 kg/m², resistencia a la carga de la nieve 551 kg/m², peso 18,15 kg, con caja de conexiones con diodos, cables y conectores. Incluso accesorios, tornillería, elementos de anclaje y material de conexionado eléctrico.
Criterio de valoración económica: El precio no incluye la excavación de la fundación ni la formación de la fundación.
Incluye: Replanteo y marcado de ejes de columnas. Montaje de la estructura metálica. Aplomado. Colocación y fijación de los módulos solares fotovoltaicos. Conexionado y comprobación de su correcto funcionamiento.
Criterio de cómputo de proyecto: Número de unidades previstas, según documentación gráfica de Proyecto.
Criterio de cómputo de obra: Se medirá el número de unidades realmente ejecutadas según especificaciones de Proyecto.

| Código | Ud | Descripción | Rendimiento | Precio | Importe |
|---|---|---|---|---|---|
| mt07mag010b | Ud | Kit de estructura, de acero galvanizado formado por columnas, vigas y correas, con uniones atornilladas en obra, de 2,5 m de altura libre en la parte baja, con un ángulo de inclinación de 11° y 6 m de distancia entre centros de columnas, para la formación de marquesina a un agua de 12x5 m, con accesorios, tornillería y elementos de anclaje. (material) | 1.000 | 31804.99 | 31804.99 |
| mt35sol010aBB | Ud | Módulo solar fotovoltaico de células de silicio monocristalino, potencia máxima (Wp) 250 W, tensión a máxima potencia (Vmp) 36,2 V, intensidad a máxima potencia (Imp) 6,91 A, tensión en circuito abierto (Voc) 22,6 V, intensidad de cortocircuito (Isc) 7,32 A, eficiencia 15,38%, 72 células, vidrio exterior templado de 3,2 mm de espesor, capa adhesiva de etilvinilacetato (EVA), capa posterior de polifluoruro de vinilo, poliéster y polifluoruro de vinilo (TPT), marco de aluminio anodizado, temperatura de trabajo -40°C hasta 85°C, dimensiones 1640x992x35 mm, resistencia a la carga del viento 245 kg/m², resistencia a la carga de la nieve 551 kg/m², peso 18,15 kg, con caja de conexiones con diodos, cables y conectores. (material) | 36.000 | 99444.97 | 3580018.92 |
| mo047 | h | Oficial montador de estructura metálica. (mano de obra) | 5.397 | 12397.13 | 66907.31 |
| mo094 | h | Medio oficial montador de estructura metálica. (mano de obra) | 5.397 | 9260.87 | 49980.92 |
| mo003 | h | Oficial electricista. (mano de obra) | 12.628 | 12241.03 | 154579.73 |
| mo102 | h | Medio oficial electricista. (mano de obra) | 12.628 | 8888.07 | 112238.55 |
| % | % | Herramientas | 4 % | 3995530.42 | 159821.22 |
|  |  | Costes directos |  |  | 4155351.64 |
