# Pavimento deportivo de césped sintético

- Propiedad del archivo: CYPE INGENIEROS, S.A.
- Formato: FIEBDC-3/2002
- Ámbito geográfico: Argentina
- Divisa: ARS
- Costes indirectos: 3.00 %
- Gastos generales: 13.00 %
- Beneficio industrial: 6.00 %
- IVA: 21.00 %

## U Urbanización interior del lote

### UD Pistas deportivas

#### UDB Pisos de césped sintético

**UDB010** m² Pavimento deportivo de césped sintético.
Pavimento deportivo para campo de rugby, formado por césped sintético, compuesto de mechones rectos monofilamento de 5/8" bicolor con forma de diamante, de fibra 100% polietileno resistente a los rayos UV, 12000 decitex, 400 micras de espesor, 6 hilos por mechón, tejidos sobre base de polipropileno reforzada con una capa de fieltro, con termofijado y sellado con látex, de 60 mm de altura de pelo, 62 mm de altura total de moquette, 2886 g/m² y 8190 mechones/m², con líneas de juego de césped sintético, color blanco, banda de unión de geotextil de polipropileno, de 300 mm de ancho y adhesivo de poliuretano bicomponente, lastrado con 20 kg/m² de agregado silíceo, de granulometría comprendida entre 0,4 y 0,8 mm y 12 kg/m² de granza de caucho, de entre 0,8 y 2,5 mm.
Incluye: Replanteo de las dimensiones de la pista deportiva. Colocación del césped sintético. Lastrado de la superficie. Marcado de líneas.
Criterio de cómputo de proyecto: Superficie medida según documentación gráfica de Proyecto.
Criterio de cómputo de obra: Se medirá la superficie realmente ejecutada según especificaciones de Proyecto.

| Código | Ud | Descripción | Rendimiento | Precio | Importe |
|---|---|---|---|---|---|
| mt47cit280f | m² | Césped sintético, compuesto de mechones rectos monofilamento de 5/8" bicolor con forma de diamante, de fibra 100% polietileno resistente a los rayos UV, 12000 decitex, 400 micras de espesor, 6 hilos por mechón, tejidos sobre base de polipropileno reforzada con una capa de fieltro, con termofijado y sellado con látex, de 60 mm de altura de pelo, 62 mm de altura total de moquette, 2886 g/m² y 8190 mechones/m², suministrado en rollos. (material) | 1.000 | 244.65 | 244.65 |
| mt47cit260a | kg | Adhesivo de poliuretano bicomponente. (material) | 0.120 | 52.97 | 6.36 |
| mt47cit250b | m | Banda de unión de geotextil de polipropileno, de 300 mm de ancho, para campos de fútbol de césped sintético, suministrada en rollos. (material) | 0.480 | 15.86 | 7.61 |
| mt47cit004a | kg | Agregado silíceo, de granulometría comprendida entre 0,4 y 0,8 mm, suministrado en sacos. (material) | 20.000 | 1.79 | 35.80 |
| mt47cit270a | kg | Granza de caucho, de entre 0,8 y 2,5 mm. (material) | 12.000 | 5.37 | 64.44 |
| mq07cel010 | h | Carretilla elevadora diesel de doble tracción de 8 t. (maquinaria) | 0.003 | 7068.25 | 21.20 |
| mq11ext020 | h | Extendedora fibriladora para césped sintético. (maquinaria) | 0.004 | 13333.87 | 53.34 |
| mo041 | h | Oficial albañil especializado en trabajos de mampostería de obra civil. (mano de obra) | 0.054 | 11912.66 | 643.28 |
| mo087 | h | Medio oficial albañil especializado en trabajos de mampostería de obra civil. (mano de obra) | 0.054 | 8905.02 | 480.87 |
| % | % | Herramientas | 2 % | 1557.55 | 31.15 |
|  |  | Costes directos |  |  | 1588.70 |
