# Marcado de pistas sobre piso de resinas sintéticas

- Propiedad del archivo: CYPE INGENIEROS, S.A.
- Formato: FIEBDC-3/2002
- Ámbito geográfico: Argentina
- Divisa: ARS
- Costes indirectos: 3.00 %
- Gastos generales: 13.00 %
- Beneficio industrial: 6.00 %
- IVA: 21.00 %

## U Urbanización interior del lote

### UD Pistas deportivas

#### UDR Pavimentos de resinas sintéticas

**UDR020** Ud Marcado de pistas sobre piso de resinas sintéticas.
Marcado y señalización de pista de fútbol 7 o fútbol 8, sobre piso de resinas sintéticas, con líneas de 10 cm de ancho, continuas o discontinuas, en color a elegir, mediante aplicación de pintura acrílica mate vía agua, color a elegir, densidad 1,3 g/m³, viscosidad > 20 poises, según normas federativas.
Incluye: Preparación de la superficie. Ejecución del marcado.
Criterio de cómputo de proyecto: Número de unidades previstas, según documentación gráfica de Proyecto.
Criterio de cómputo de obra: Se medirá el número de unidades realmente ejecutadas según especificaciones de Proyecto.

| Código | Ud | Descripción | Rendimiento | Precio | Importe |
|---|---|---|---|---|---|
| mt27pij040 | kg | Pintura acrílica mate vía agua, color a elegir, densidad 1,3 g/m³, viscosidad > 20 poises. (material) | 10.000 | 130.08 | 1300.80 |
| mt47mpi030 | Ud | Rollo de cinta adhesiva. (material) | 20.000 | 29.51 | 590.20 |
| mo038 | h | Oficial pintor. (mano de obra) | 10.308 | 11912.66 | 122795.70 |
| mo076 | h | Medio oficial pintor. (mano de obra) | 10.308 | 8905.02 | 91792.95 |
| % | % | Herramientas | 2 % | 216479.65 | 4329.59 |
|  |  | Costes directos |  |  | 220809.24 |
