# Electrobomba sumergible

- Propiedad del archivo: CYPE INGENIEROS, S.A.
- Formato: FIEBDC-3/2002
- Ámbito geográfico: Argentina
- Divisa: ARS
- Costes indirectos: 3.00 %
- Gastos generales: 13.00 %
- Beneficio industrial: 6.00 %
- IVA: 21.00 %

## U Urbanización interior del lote

### UG Acumulación y gestión de aguas pluviales

#### UGS Sistemas de conducción de agua

**UGS020** Ud Electrobomba sumergible.
Electrobomba sumergible de acero inoxidable, caudal máximo 250 l/min, altura máxima de impulsión 10 m, con motor, de 0,9 kW, alimentación a 220/240 V y 50-60 Hz, con regulador de nivel incorporado y cable eléctrico de conexión de 10 metros con tomacorriente tipo shuko.
Incluye: Replanteo. Colocación. Conexionado y comprobación de su correcto funcionamiento.
Criterio de cómputo de proyecto: Número de unidades previstas, según documentación gráfica de Proyecto.
Criterio de cómputo de obra: Se medirá el número de unidades realmente ejecutadas según especificaciones de Proyecto.

| Código | Ud | Descripción | Rendimiento | Precio | Importe |
|---|---|---|---|---|---|
| mt37eqp040a | Ud | Electrobomba sumergible de acero inoxidable, caudal máximo 250 l/min, altura máxima de impulsión 10 m, con motor, de 0,9 kW, alimentación a 220/240 V y 50-60 Hz, con regulador de nivel incorporado y cable eléctrico de conexión de 10 metros con tomacorriente tipo shuko. (material) | 1.000 | 5912.69 | 5912.69 |
| mo008 | h | Oficial plomero. (mano de obra) | 0.863 | 33423.53 | 28844.51 |
| mo107 | h | Medio oficial plomero. (mano de obra) | 0.863 | 24268.44 | 20943.66 |
| % | % | Herramientas | 2 % | 55700.86 | 1114.02 |
|  |  | Costes directos |  |  | 56814.88 |
