# Baliza con lámpara LED

- Propiedad del archivo: CYPE INGENIEROS, S.A.
- Formato: FIEBDC-3/2002
- Ámbito geográfico: Argentina
- Divisa: ARS
- Costes indirectos: 3.00 %
- Gastos generales: 13.00 %
- Beneficio industrial: 6.00 %
- IVA: 21.00 %

## U Urbanización interior del lote

### UI Iluminación exterior

#### UII Alumbrado de zonas peatonales y jardín

**UII011** Ud Baliza con lámpara LED.
Baliza, de 120x39x900 mm, de 6,4 W, alimentación a 220/240 V y 50-60 Hz, con lámpara LED no reemplazable, temperatura de color 3000 K, con cuerpo de aluminio, acabado lacado, exterior color negro acabado texturizado e interior color blanco acabado texturizado, y haz de luz extensivo, doble, índice de deslumbramiento unificado menor de 19, índice de reproducción cromática mayor de 80, flujo luminoso 86 lúmenes, grado de protección IP65 y aislamiento clase II.
Incluye: Replanteo. Montaje, conexionado y comprobación de su correcto funcionamiento.
Criterio de cómputo de proyecto: Número de unidades previstas, según documentación gráfica de Proyecto.
Criterio de cómputo de obra: Se medirá el número de unidades realmente ejecutadas según especificaciones de Proyecto.

| Código | Ud | Descripción | Rendimiento | Precio | Importe |
|---|---|---|---|---|---|
| mt34blg010tb | Ud | Baliza, de 120x39x900 mm, de 6,4 W, alimentación a 220/240 V y 50-60 Hz, con lámpara LED no reemplazable, temperatura de color 3000 K, con cuerpo de aluminio, acabado lacado, exterior color negro acabado texturizado e interior color blanco acabado texturizado, y haz de luz extensivo, doble, índice de deslumbramiento unificado menor de 19, índice de reproducción cromática mayor de 80, flujo luminoso 86 lúmenes, grado de protección IP65 y aislamiento clase II. (material) | 1.000 | 282702.17 | 282702.17 |
| mo003 | h | Oficial electricista. (mano de obra) | 0.432 | 12241.03 | 5288.12 |
| mo102 | h | Medio oficial electricista. (mano de obra) | 0.432 | 8888.07 | 3839.65 |
| % | % | Herramientas | 2 % | 291829.94 | 5836.60 |
|  |  | Costes directos |  |  | 297666.54 |
