# Despalme del terreno, con medios mecánicos, mediante tractor agrícola equipado con desbrozadora de martillos

- Propiedad del archivo: CYPE INGENIEROS, S.A.
- Formato: FIEBDC-3/2002
- Ámbito geográfico: Argentina
- Divisa: ARS
- Costes indirectos: 3.00 %
- Gastos generales: 13.00 %
- Beneficio industrial: 6.00 %
- IVA: 21.00 %

## U Urbanización interior del lote

### UJ Jardinería

#### UJA Acondicionamiento del terreno

**UJA010** m² Despalme del terreno, con medios mecánicos, mediante tractor agrícola equipado con desbrozadora de martillos.
Despalme del terreno, con medios mecánicos, mediante tractor agrícola equipado con desbrozadora de martillos.
Incluye: Preparación de la superficie de trabajo. Despalme del terreno. Troceado y apilado de los materiales de despalme.
Criterio de cómputo de proyecto: Superficie medida en proyección horizontal, según documentación gráfica de Proyecto.
Criterio de cómputo de obra: Se medirá, en proyección horizontal, la superficie realmente ejecutada según especificaciones de Proyecto.

| Código | Ud | Descripción | Rendimiento | Precio | Importe |
|---|---|---|---|---|---|
| mq09tra020 | h | Tractor agrícola, de 48 kW, equipado con desbrozadora de martillos, de 1,5 a 2 m de ancho de trabajo. (maquinaria) | 0.001 | 944.15 | 0.94 |
| % | % | Herramientas | 2 % | 0.94 | 0.02 |
|  |  | Costes directos |  |  | 0.96 |
