# Cesto papelero metálico

- Propiedad del archivo: CYPE INGENIEROS, S.A.
- Formato: FIEBDC-3/2002
- Ámbito geográfico: Argentina
- Divisa: ARS
- Costes indirectos: 3.00 %
- Gastos generales: 13.00 %
- Beneficio industrial: 6.00 %
- IVA: 21.00 %

## U Urbanización interior del lote

### UM Equipamiento urbano

#### UME Cestos papeleros

**UME010** Ud Cesto papelero metálico.
Cesto papelero de acero electrocincado, con soporte vertical, de tipo basculante con llave, boca de media luna, de 40 litros de capacidad, de chapa perforada de 1 mm de espesor pintada con pintura de poliéster color, dimensiones totales 920x290x540, con tarugos y tornillos de acero a una superficie soporte (no incluida en este precio).
Incluye: Replanteo de alineaciones y niveles. Colocación y fijación de las piezas.
Criterio de cómputo de proyecto: Número de unidades previstas, según documentación gráfica de Proyecto.
Criterio de cómputo de obra: Se medirá el número de unidades realmente ejecutadas según especificaciones de Proyecto.

| Código | Ud | Descripción | Rendimiento | Precio | Importe |
|---|---|---|---|---|---|
| mt52mug400N | Ud | Cesto papelero de acero electrocincado, con soporte vertical, de tipo basculante con llave, boca de media luna, de 40 litros de capacidad, de chapa perforada de 1 mm de espesor pintada con pintura de poliéster color, dimensiones totales 920x290x540. (material) | 1.000 | 2248.25 | 2248.25 |
| mt52mug200e | Ud | Repercusión, en la colocación de cesto papelero, de elementos de fijación sobre superficie soporte: tarugos y tornillos de acero. (material) | 1.000 | 48.90 | 48.90 |
| op00tal010 |  | Taladro. | 1.000 | 0.00 | 0.00 |
| op00ato010 |  | Atornillador. | 1.000 | 0.00 | 0.00 |
| mo041 | h | Oficial albañil especializado en trabajos de mampostería de obra civil. (mano de obra) | 0.270 | 11912.66 | 3216.42 |
| mo087 | h | Medio oficial albañil especializado en trabajos de mampostería de obra civil. (mano de obra) | 0.270 | 8905.02 | 2404.36 |
| % | % | Herramientas | 2 % | 7917.93 | 158.36 |
|  |  | Costes directos |  |  | 8076.29 |
