# Conjunto de juegos infantiles

- Propiedad del archivo: CYPE INGENIEROS, S.A.
- Formato: FIEBDC-3/2002
- Ámbito geográfico: Argentina
- Divisa: ARS
- Costes indirectos: 3.00 %
- Gastos generales: 13.00 %
- Beneficio industrial: 6.00 %
- IVA: 21.00 %

## U Urbanización interior del lote

### UM Equipamiento urbano

#### UMG Juegos infantiles

**UMG005** Ud Conjunto de juegos infantiles.
Conjunto de juegos infantiles, compuesto por columpio de caño de acero pintado al horno, de 1 plaza, para niños de 1 a 4 años, con zona de seguridad de 12,50 m² y 0,80 m de altura libre de caída; casa con mesas y bancos de madera de pino silvestre, tratada en autoclave, de 1,46 m de altura, para niños de 2 a 6 años, con zona de seguridad de 17,40 m² y 0,60 m de altura libre de caída; juego de muelle de acero y estructura de caño de acero pintado al horno, de 1 plaza, para niños de 2 a 6 años, con zona de seguridad de 7,50 m² y 0,45 m de altura libre de caída; balancín de caño de acero pintado al horno y paneles HPL, de 2 plazas, para niños de 3 a 8 años, con zona de seguridad de 11,50 m² y 1,00 m de altura libre de caída; tobogán de placas de polietileno de alta densidad, para niños de 2 a 6 años, con zona de seguridad de 16,00 m² y 1,00 m de altura libre de caída. Colocación en obra: con tarugos químicos, sobre una superficie base. Incluso elementos de fijación.
Criterio de valoración económica: El precio no incluye la superficie base.
Incluye: Replanteo. Limpieza y preparación de la superficie soporte. Montaje, colocación y aplomado del conjunto de juegos infantiles.
Criterio de cómputo de proyecto: Número de unidades previstas, según documentación gráfica de Proyecto.
Criterio de cómputo de obra: Se medirá el número de unidades realmente ejecutadas según especificaciones de Proyecto.

| Código | Ud | Descripción | Rendimiento | Precio | Importe |
|---|---|---|---|---|---|
| mt50spl105b | Ud | Fijación compuesta por tarugo químico, arandela y tornillo de acero. (material) | 30.000 | 72.31 | 2169.30 |
| mt52jig030aa | Ud | Columpio de caño de acero pintado al horno, de 1 plaza, con colgadores de poliamida, asiento de poliuretano y rodamientos y cadenas de acero inoxidable, para niños de 1 a 4 años, con zona de seguridad de 12,50 m² y 0,80 m de altura libre de caída, con elementos de fijación. Y. (material) | 1.000 | 13514.55 | 13514.55 |
| mt52jig080a | Ud | Casa con mesas y bancos de madera de pino silvestre, tratada en autoclave, de 1,46 m de altura, para niños de 2 a 6 años, con zona de seguridad de 17,40 m² y 0,60 m de altura libre de caída, con elementos de fijación. Y. (material) | 1.000 | 42494.26 | 42494.26 |
| mt52jig040a | Ud | Juego de muelle de acero y estructura de caño de acero pintado al horno, de 1 plaza, con paneles HPL y asiento de caucho, para niños de 2 a 6 años, con zona de seguridad de 7,50 m² y 0,45 m de altura libre de caída, con elementos de fijación. (material) | 1.000 | 8444.44 | 8444.44 |
| mt52jig020a | Ud | Balancín de caño de acero pintado al horno y paneles HPL, de 2 plazas, con muelles de acero y asientos de polietileno, para niños de 3 a 8 años, con zona de seguridad de 11,50 m² y 1,00 m de altura libre de caída, con elementos de fijación. Y. (material) | 1.000 | 19367.98 | 19367.98 |
| mt52jig050a | Ud | Tobogán de placas de polietileno de alta densidad, rampa de polietileno, barra de seguridad y escalones de poliuretano con núcleo de acero, para niños de 2 a 6 años, con zona de seguridad de 16,00 m² y 1,00 m de altura libre de caída, con elementos de fijación. Y. (material) | 1.000 | 23241.57 | 23241.57 |
| mq04cag010a | h | Camión con grúa de hasta 6 t. (maquinaria) | 1.000 | 14225.67 | 14225.67 |
| op00tal010 |  | Taladro. | 1.000 | 0.00 | 0.00 |
| op00ato010 |  | Atornillador. | 1.000 | 0.00 | 0.00 |
| mo041 | h | Oficial albañil especializado en trabajos de mampostería de obra civil. (mano de obra) | 9.066 | 11912.66 | 108000.18 |
| mo087 | h | Medio oficial albañil especializado en trabajos de mampostería de obra civil. (mano de obra) | 9.066 | 8905.02 | 80732.91 |
| % | % | Herramientas | 2 % | 312190.86 | 6243.82 |
|  |  | Costes directos |  |  | 318434.68 |
