# Muro de contención de mampostería

- Propiedad del archivo: CYPE INGENIEROS, S.A.
- Formato: FIEBDC-3/2002
- Ámbito geográfico: Argentina
- Divisa: ARS
- Costes indirectos: 3.00 %
- Gastos generales: 13.00 %
- Beneficio industrial: 6.00 %
- IVA: 21.00 %

## U Urbanización interior del lote

### UN Muros de contención

#### UNM Muros de contención

**UNM010** m³ Muro de contención de mampostería.
Muro de contención de tierras de mampostería ordinaria de piedra granítica, a una cara vista, entre terrenos a distinto nivel, de hasta 3 m de altura, recibida con mortero de cemento confeccionado en obra, con 300 kg/m³ de cemento, color blanco, dosificación 1:5, suministrado en sacos. Incluso caños de PVC para drenaje.
Criterio de valoración económica: El precio no incluye la fundación.
Incluye: Replanteo del muro. Colocación y aplomado de miras de referencia. Tendido de hilos entre miras. Limpieza y humectación de la cama de la primera hilada. Colocación de los mampuestos y acuñado de los mismos con ripios. Tanteo con regla y plomada, rectificando su posición mediante golpeo. Disposición de los caños de drenaje. Refino, rejuntado y rehundido de juntas. Limpieza del paramento.
Criterio de cómputo de proyecto: Volumen medido sobre la sección teórica de cálculo, según documentación gráfica de Proyecto.
Criterio de cómputo de obra: Se medirá el volumen teórico ejecutado según especificaciones de Proyecto.

| Código | Ud | Descripción | Rendimiento | Precio | Importe |
|---|---|---|---|---|---|
| mt08pmu010b | m³ | Piedra granítica, para mampostería ordinaria. (material) | 0.810 | 297.63 | 241.08 |
| mt08aaa010a | m³ | Agua. (material) | 0.038 | 19.03 | 0.72 |
| mt01arg005a | t | Arena de cantera, para mortero preparado en obra. (material) | 0.301 | 221.35 | 66.63 |
| mt08cem041g | kg | Cemento blanco en sacos. (material) | 57.285 | 3.05 | 174.72 |
| mt36tie010da | m | Caño de PVC, serie B, de 75 mm de diámetro y 3 mm de espesor, con extremo abocardado. (material) | 0.050 | 39.79 | 1.99 |
| mq06hor010 | h | Hormigonera eléctrica con una capacidad de amasado de 160 l. (maquinaria) | 0.172 | 886.15 | 152.42 |
| mo041 | h | Oficial albañil especializado en trabajos de mampostería de obra civil. (mano de obra) | 2.358 | 11912.66 | 28090.05 |
| mo022 | h | Oficial frentista frentista colocador de piedra natural. (mano de obra) | 3.220 | 11912.66 | 38358.77 |
| mo060 | h | Medio oficial frentista frentista colocador de piedra natural. (mano de obra) | 3.220 | 8905.02 | 28674.16 |
| % | % | Herramientas | 3 % | 95760.54 | 2872.82 |
|  |  | Costes directos |  |  | 98633.36 |
