# Electrobomba para pileta

- Propiedad del archivo: CYPE INGENIEROS, S.A.
- Formato: FIEBDC-3/2002
- Ámbito geográfico: Argentina
- Divisa: ARS
- Costes indirectos: 3.00 %
- Gastos generales: 13.00 %
- Beneficio industrial: 6.00 %
- IVA: 21.00 %

## U Urbanización interior del lote

### UP Piletas

#### UPD Equipos de depuración

**UPD020** Ud Electrobomba para pileta.
Electrobomba centrífuga de hierro fundido, con una potencia de 7,5 kW, 1500 r.p.m., cierre mecánico y eje de acero inoxidable AISI 316, motor asíncrono, protección IP54, aislamiento clase F, para alimentación trifásica a 400/690 V y 50 Hz de frecuencia, caudal máximo 150 m³/h para una presión de 10 m.c.a. y nivel de presión sonora 75 dBA. Incluso prefiltro.
Incluye: Colocación. Conexionado y comprobación de su correcto funcionamiento.
Criterio de cómputo de proyecto: Número de unidades previstas, según documentación gráfica de Proyecto.
Criterio de cómputo de obra: Se medirá el número de unidades realmente ejecutadas según especificaciones de Proyecto.

| Código | Ud | Descripción | Rendimiento | Precio | Importe |
|---|---|---|---|---|---|
| mt47ped101dd | Ud | Electrobomba centrífuga de hierro fundido, con una potencia de 7,5 kW, 1500 r.p.m., cierre mecánico y eje de acero inoxidable AISI 316, motor asíncrono, protección IP54, aislamiento clase F, para alimentación trifásica a 400/690 V y 50 Hz de frecuencia, caudal máximo 150 m³/h para una presión de 10 m.c.a. y nivel de presión sonora 75 dBA, incluso prefiltro. (material) | 1.000 | 52185.94 | 52185.94 |
| mo008 | h | Oficial plomero. (mano de obra) | 1.619 | 12241.03 | 19818.23 |
| mo107 | h | Medio oficial plomero. (mano de obra) | 1.619 | 8888.07 | 14389.79 |
| % | % | Herramientas | 2 % | 86393.96 | 1727.88 |
|  |  | Costes directos |  |  | 88121.84 |
