# Filtro

- Propiedad del archivo: CYPE INGENIEROS, S.A.
- Formato: FIEBDC-3/2002
- Ámbito geográfico: Argentina
- Divisa: ARS
- Costes indirectos: 3.00 %
- Gastos generales: 13.00 %
- Beneficio industrial: 6.00 %
- IVA: 21.00 %

## U Urbanización interior del lote

### UP Piletas

#### UPD Equipos de depuración

**UPD030** Ud Filtro.
Filtro de fibra de vidrio reforzada con resina de poliéster, de 600 mm de diámetro, con dos salidas de 1 1/2", caudal de 15 m³/h y presión máxima de trabajo de 2,5 bar. Incluso tapa de poliéster.
Incluye: Colocación. Conexionado y comprobación de su correcto funcionamiento.
Criterio de cómputo de proyecto: Número de unidades previstas, según documentación gráfica de Proyecto.
Criterio de cómputo de obra: Se medirá el número de unidades realmente ejecutadas según especificaciones de Proyecto.

| Código | Ud | Descripción | Rendimiento | Precio | Importe |
|---|---|---|---|---|---|
| mt47ped110f | Ud | Filtro de fibra de vidrio reforzada con resina de poliéster, de 600 mm de diámetro, con dos salidas de 1 1/2", caudal de 15 m³/h y presión máxima de trabajo de 2,5 bar, incluso tapa de poliéster. (material) | 1.000 | 12488.85 | 12488.85 |
| mo008 | h | Oficial plomero. (mano de obra) | 1.943 | 12241.03 | 23784.32 |
| mo107 | h | Medio oficial plomero. (mano de obra) | 1.943 | 8888.07 | 17269.52 |
| % | % | Herramientas | 2 % | 53542.69 | 1070.85 |
|  |  | Costes directos |  |  | 54613.54 |
