# Preinstalación de medidor de riego

- Propiedad del archivo: CYPE INGENIEROS, S.A.
- Formato: FIEBDC-3/2002
- Ámbito geográfico: Argentina
- Divisa: ARS
- Costes indirectos: 3.00 %
- Gastos generales: 13.00 %
- Beneficio industrial: 6.00 %
- IVA: 21.00 %

## U Urbanización interior del lote

### UR Riego

#### URC Medidores

**URC010** Ud Preinstalación de medidor de riego.
Preinstalación de medidor de riego de 3" DN 80 mm, colocado en gabinete prefabricado, conectado al ramal de acometida y al ramal de abastecimiento y distribución, formada por dos llaves de corte de compuerta de latón fundido; grifo de purga y válvula de retención. Incluso cerradura con llave encastrable y demás material auxiliar.
Criterio de valoración económica: El precio no incluye el medidor.
Incluye: Replanteo. Colocación y fijación de accesorios y piezas especiales. Conexionado y comprobación de su correcto funcionamiento.
Criterio de cómputo de proyecto: Número de unidades previstas, según documentación gráfica de Proyecto.
Criterio de cómputo de obra: Se medirá el número de unidades realmente ejecutadas según especificaciones de Proyecto.

| Código | Ud | Descripción | Rendimiento | Precio | Importe |
|---|---|---|---|---|---|
| mt37svc010u | Ud | Válvula de compuerta de latón fundido, para roscar, de 3". (material) | 2.000 | 952.29 | 1904.58 |
| mt37sgl010c | Ud | Grifo de purga de 25 mm. (material) | 1.000 | 79.10 | 79.10 |
| mt37svr010h | Ud | Válvula de retención de latón para roscar de 3". (material) | 1.000 | 916.09 | 916.09 |
| mt37cir010d | Ud | Gabinete de fibra de vidrio de 100x70x40 cm para alojar medidor individual de agua de 80 a 100 mm, provisto de cerradura con llave encastrable. (material) | 1.000 | 2828.11 | 2828.11 |
| mt37www010 | Ud | Material auxiliar para instalaciones de plomería. (material) | 1.000 | 16.68 | 16.68 |
| mo008 | h | Oficial plomero. (mano de obra) | 1.727 | 12241.03 | 21140.26 |
| mo107 | h | Medio oficial plomero. (mano de obra) | 0.863 | 8888.07 | 7670.40 |
| % | % | Herramientas | 4 % | 34555.22 | 1382.21 |
|  |  | Costes directos |  |  | 35937.43 |
