# Pavimento drenante, con rejilla alveolar y césped

- Propiedad del archivo: CYPE INGENIEROS, S.A.
- Formato: FIEBDC-3/2002
- Ámbito geográfico: Argentina
- Divisa: ARS
- Costes indirectos: 3.00 %
- Gastos generales: 13.00 %
- Beneficio industrial: 6.00 %
- IVA: 21.00 %

## U Urbanización interior del lote

### UX Veredas y pavimentos

#### UXR Drenantes

**UXR210** m² Pavimento drenante, con rejilla alveolar y césped.
Pavimento drenante, para tráfico peatonal, formado por capa de drenaje compactada de grava filtrante sin clasificar, de 10 cm de espesor, capa de nivelación compactada de arena con granulometría de 0 a 5 mm de diámetro, limpia, de 5 cm de espesor, rejilla alveolar de polietileno de alta densidad (HDPE) estable a los rayos UV, resistencia a compresión 200 t/m², de 50x50x4 cm, color verde, con un porcentaje de huecos del 95% y capa de relleno de tierra vegetal cribada y mezcla de semilla para césped cubriendo la rejilla alveolar.
Incluye: Transporte y descarga del material a pie de tajo. Extendido y compactación de la capa de drenaje. Extendido y compactación de la capa de nivelación. Disposición de las rejillas alveolares. Abonado de fondo y extendido de la capa de relleno. Distribución de semillas. Tapado con mantillo. Primer riego.
Criterio de cómputo de proyecto: Superficie medida según documentación gráfica de Proyecto.
Criterio de cómputo de obra: Se medirá la superficie realmente ejecutada según especificaciones de Proyecto.

| Código | Ud | Descripción | Rendimiento | Precio | Importe |
|---|---|---|---|---|---|
| mt01ard030b | t | Grava filtrante sin clasificar. (material) | 0.330 | 232.90 | 76.86 |
| mt01ara010a | m³ | Arena con granulometría de 0 a 5 mm de diámetro, limpia. (material) | 0.048 | 175.85 | 8.44 |
| mt18rad010a | m² | Rejilla alveolar de polietileno de alta densidad (HDPE) estable a los rayos UV, resistencia a compresión 200 t/m², de 50x50x4 cm, color verde, con un porcentaje de huecos del 95%, para estabilización de pavimentos drenantes con césped. (material) | 1.050 | 165.47 | 173.74 |
| mt48tif020a | kg | Abono para presiembra de césped. (material) | 0.100 | 18.26 | 1.83 |
| mt48tie030a | m³ | Tierra vegetal cribada, suministrada a granel. (material) | 0.040 | 300.55 | 12.02 |
| mt48tis010a | kg | Mezcla de semilla para césped. (material) | 0.035 | 79.51 | 2.78 |
| mt48tie040 | kg | Mantillo limpio cribado. (material) | 5.000 | 0.44 | 2.20 |
| mt08aaa010a | m³ | Agua. (material) | 0.050 | 19.03 | 0.95 |
| mq01pan070b | h | Mini pala cargadora sobre neumáticos, de 52 kW/1 m³ kW. (maquinaria) | 0.022 | 9453.10 | 207.97 |
| mq02rod010d | h | Bandeja vibrante de guiado manual, de 300 kg, ancho de trabajo 70 cm, reversible. (maquinaria) | 0.024 | 1838.26 | 44.12 |
| mo041 | h | Oficial albañil especializado en trabajos de mampostería de obra civil. (mano de obra) | 0.089 | 11912.66 | 1060.23 |
| mo087 | h | Medio oficial albañil especializado en trabajos de mampostería de obra civil. (mano de obra) | 0.194 | 8905.02 | 1727.57 |
| mo040 | h | Oficial jardinero. (mano de obra) | 0.108 | 11912.66 | 1286.57 |
| mo115 | h | Ayudante de jardinero. (mano de obra) | 0.216 | 8579.62 | 1853.20 |
| % | % | Herramientas | 2 % | 6458.48 | 129.17 |
|  |  | Costes directos |  |  | 6587.65 |
