# Sistema provisional de protección de borde de losa, clase B, de polipropileno reforzado con fibra de vidrio

- Propiedad del archivo: CYPE INGENIEROS, S.A.
- Formato: FIEBDC-3/2002
- Ámbito geográfico: Argentina
- Divisa: ARS
- Costes indirectos: 3.00 %
- Gastos generales: 13.00 %
- Beneficio industrial: 6.00 %
- IVA: 21.00 %

## Y Seguridad y salud

### YC Sistemas de protección colectiva

#### YCF Protección perimetral de bordes de losa

**YCF022** m Sistema provisional de protección de borde de losa, clase B, de polipropileno reforzado con fibra de vidrio.
Sistema provisional de protección de borde de losa, clase B, que proporciona resistencia sólo para cargas estáticas y para superficies de trabajo con un ángulo de inclinación máximo de 30°, formado por: baranda, de polipropileno reforzado con fibra de vidrio, de 1015 mm de altura y 1520 mm de longitud, amortizable en 350 usos y guardacuerpos fijos de seguridad fabricados en acero de primera calidad con pintura anticorrosiva, de 37x37 mm y 1100 mm de longitud, separados entre sí una distancia máxima de 1,52 m y fijados a la losa con soporte mordaza, amortizables en 20 usos.
Criterio de cómputo de proyecto: Longitud medida según Estudio o Estudio Básico de Seguridad y Salud.
Criterio de cómputo de obra: Se medirá la longitud realmente montada según especificaciones de Estudio o Estudio Básico de Seguridad y Salud.

| Código | Ud | Descripción | Rendimiento | Precio | Importe |
|---|---|---|---|---|---|
| mt50spb031a | Ud | Guardacuerpos fijo de seguridad fabricado en acero de primera calidad con pintura anticorrosiva, de 37x37 mm y 1100 mm de longitud. (material) | 0.045 | 488.49 | 21.98 |
| mt50spb080b | Ud | Baranda para guardacuerpos, de polipropileno reforzado con fibra de vidrio, con resistencia a los rayos UV, de 1015 mm de altura y 1520 mm de longitud. (material) | 0.002 | 998.71 | 2.00 |
| mo119 | h | Oficial 1ª Seguridad y Salud. (mano de obra) | 0.108 | 11912.66 | 1286.57 |
| mo120 | h | Peón Seguridad y Salud. (mano de obra) | 0.108 | 8579.62 | 926.60 |
| % | % | Herramientas | 2 % | 2237.15 | 44.74 |
|  |  | Costes directos |  |  | 2281.89 |
