# Sistema S de red de seguridad colocada horizontalmente en estructuras prefabricadas y metálicas

- Propiedad del archivo: CYPE INGENIEROS, S.A.
- Formato: FIEBDC-3/2002
- Ámbito geográfico: Argentina
- Divisa: ARS
- Costes indirectos: 3.00 %
- Gastos generales: 13.00 %
- Beneficio industrial: 6.00 %
- IVA: 21.00 %

## Y Seguridad y salud

### YC Sistemas de protección colectiva

#### YCI Protección durante la ejecución de losas

**YCI040** m² Sistema S de red de seguridad colocada horizontalmente en estructuras prefabricadas y metálicas.
Sistema S de red de seguridad desplazable, colocada horizontalmente en estructuras prefabricadas de hormigón y estructuras metálicas, formado por: red de seguridad S A2 M100 Q M, de polipropileno de alta tenacidad, anudada, de color azul, para cubrir huecos horizontales de superficie comprendida entre 35 y 250 m². Incluso cuerda de unión de polipropileno, para unir las redes y elementos para el desplazamiento y tensado de las redes.
Criterio de cómputo de proyecto: Superficie medida según Estudio o Estudio Básico de Seguridad y Salud.
Criterio de cómputo de obra: Se medirá la superficie realmente montada según especificaciones de Estudio o Estudio Básico de Seguridad y Salud.

| Código | Ud | Descripción | Rendimiento | Precio | Importe |
|---|---|---|---|---|---|
| mt50sph010fc | m² | Red de seguridad S A2 M100 Q M, de polipropileno de alta tenacidad, anudada, de color azul. Cuerda de red de calibre 5,5 mm, con tratamiento a los rayos UV. Energía de la red A2 (entre 2,2 y 4,4 kJ). Configuración de la red cuadrada, con cuerda perimetral de polipropileno de 16 mm de diámetro. (material) | 1.064 | 47.83 | 50.89 |
| mt50spr170b | m | Cuerda de unión O de polipropileno de alta tenacidad, con tratamiento a los rayos UV, D=8 mm y carga de rotura superior a 7,5 kN. (material) | 1.267 | 2.66 | 3.37 |
| mt50spr100d | m | Cable de acero de 10 mm de diámetro. (material) | 0.203 | 37.34 | 7.58 |
| mt50spr095 | Ud | Polea de acero, con carga de rotura superior a 20 kN. (material) | 0.217 | 181.15 | 39.31 |
| mt50spr096 | Ud | Mosquetón de acero galvanizado, con tuerca de seguridad y carga de rotura superior a 20 kN. (material) | 0.217 | 283.77 | 61.58 |
| mq07ple010ff | Ud | Alquiler diario de plataforma elevadora de tijera, motor diésel, de 15 m de altura máxima de trabajo, incluso mantenimiento y seguro de responsabilidad civil. (maquinaria) | 0.010 | 33145.13 | 331.45 |
| mq07ple020ff | Ud | Transporte a obra y retirada de plataforma elevadora de tijera, motor diésel, de 15 m de altura máxima de trabajo. (maquinaria) | 0.001 | 32980.22 | 32.98 |
| mo119 | h | Oficial 1ª Seguridad y Salud. (mano de obra) | 0.162 | 11912.66 | 1929.85 |
| mo120 | h | Peón Seguridad y Salud. (mano de obra) | 0.162 | 8579.62 | 1389.90 |
| % | % | Herramientas | 2 % | 3846.91 | 76.94 |
|  |  | Costes directos |  |  | 3923.85 |
