# Estructura de protección de paso peatonal bajo andamio de fachada

- Propiedad del archivo: CYPE INGENIEROS, S.A.
- Formato: FIEBDC-3/2002
- Ámbito geográfico: Argentina
- Divisa: ARS
- Costes indirectos: 3.00 %
- Gastos generales: 13.00 %
- Beneficio industrial: 6.00 %
- IVA: 21.00 %

## Y Seguridad y salud

### YC Sistemas de protección colectiva

#### YCM Escaleras, marquesinas, pasarelas y plataformas

**YCM040** m Estructura de protección de paso peatonal bajo andamio de fachada.
Estructura de protección de paso peatonal bajo andamio de fachada colocado en la vía pública formada por: estructura tubular de acero galvanizado con paso libre de 1,50 m de ancho y 3,00 m de altura y plataforma metálica con visera en ángulo de 45°, amortizable en 8 usos, preparada para la colocación posterior de un andamiaje en altura.
Criterio de valoración económica: El precio no incluye la colocación del andamiaje en altura.
Criterio de cómputo de proyecto: Longitud medida según Estudio o Estudio Básico de Seguridad y Salud.
Criterio de cómputo de obra: Se medirá la longitud realmente montada según especificaciones de Estudio o Estudio Básico de Seguridad y Salud.

| Código | Ud | Descripción | Rendimiento | Precio | Importe |
|---|---|---|---|---|---|
| mt50spa130b | m | Estructura de protección para paso peatonal, bajo andamio colocado en la vía pública, con paso libre de 1,5 m de ancho y 3,00 m de altura, formada por estructura tubular de acero galvanizado en caliente de 48,3 mm de diámetro y 3,2 mm de espesor, con plataforma metálica superior para protección de peatones con visera en ángulo de 45°, con protecciones de polietileno de los elementos que puedan ocasionar enganches a los peatones. (material) | 0.125 | 1512.03 | 189.00 |
| mo119 | h | Oficial 1ª Seguridad y Salud. (mano de obra) | 0.432 | 11912.66 | 5146.27 |
| mo120 | h | Peón Seguridad y Salud. (mano de obra) | 0.432 | 8579.62 | 3706.40 |
| % | % | Herramientas | 2 % | 9041.67 | 180.83 |
|  |  | Costes directos |  |  | 9222.50 |
