# Foco portátil, para exterior

- Propiedad del archivo: CYPE INGENIEROS, S.A.
- Formato: FIEBDC-3/2002
- Ámbito geográfico: Argentina
- Divisa: ARS
- Costes indirectos: 3.00 %
- Gastos generales: 13.00 %
- Beneficio industrial: 6.00 %
- IVA: 21.00 %

## Y Seguridad y salud

### YC Sistemas de protección colectiva

#### YCS Protección eléctrica

**YCS016** Ud Foco portátil, para exterior.
Foco portátil de 500 W de potencia, para exterior, con rejilla de protección, soporte de caño de acero y cable de 1,5 m, amortizable en 3 usos.
Criterio de cómputo de proyecto: Número de unidades previstas, según Estudio o Estudio Básico de Seguridad y Salud.
Criterio de cómputo de obra: Se medirá el número de unidades realmente colocadas según especificaciones de Estudio o Estudio Básico de Seguridad y Salud.

| Código | Ud | Descripción | Rendimiento | Precio | Importe |
|---|---|---|---|---|---|
| mt50spe015b | Ud | Foco portátil de 500 W de potencia, para exterior, con rejilla de protección, soporte de caño de acero y cable de 1,5 m. (material) | 0.333 | 986.10 | 328.37 |
| mo120 | h | Peón Seguridad y Salud. (mano de obra) | 0.108 | 8579.62 | 926.60 |
| % | % | Herramientas | 2 % | 1254.97 | 25.10 |
|  |  | Costes directos |  |  | 1280.07 |
