# Transporte de plataforma elevadora

- Propiedad del archivo: CYPE Ingenieros S.A.
- Formato: FIEBDC-3/2016
- Programa: Generador de precios de la construcción. CYPE Ingenieros, S.A.
- Fecha: 16/05/2024
- Ámbito geográfico: Argentina
- Divisa: ARS
- Costes indirectos: 3 %
- Gastos generales: 13 %
- Beneficio industrial: 6 %
- IVA: 21 %

## 0 Trabajos preparatorios

### 0X Andamios y maquinaria de elevación

#### 0XP Plataformas elevadoras

**0XP020** Ud Transporte de plataforma elevadora.
Transporte a obra y retirada de plataforma elevadora de tijera, motor eléctrico, de 10 m de altura máxima de trabajo.
Criterio de cómputo de proyecto: Número de unidades previstas, según documentación gráfica de Proyecto.
Criterio de cómputo de obra: Se medirá el número de unidades realmente ejecutadas según especificaciones de Proyecto.

| Código | Ud | Descripción | Rendimiento | Precio | Importe |
|---|---|---|---|---|---|
| mq07ple020eb | Ud | Transporte a obra y retirada de plataforma elevadora de tijera, motor eléctrico, de 10 m de altura máxima de trabajo. (maquinaria) | 1 | 27483.52 | 27483.520 |
| % | % | Herramientas | 2 % | 27483.520 | 549.670 |
|  |  | Costes directos |  |  | 28033.190 |
