# Compactación dinámica del terreno

- Propiedad del archivo: CYPE Ingenieros S.A.
- Formato: FIEBDC-3/2016
- Programa: Generador de precios de la construcción. CYPE Ingenieros, S.A.
- Fecha: 08/10/2024
- Ámbito geográfico: Argentina
- Divisa: ARS
- Costes indirectos: 3 %
- Gastos generales: 13 %
- Beneficio industrial: 6 %
- IVA: 21 %

## A Acondicionamiento del terreno

### AM Mejoras del terreno

#### AMC Compactaciones

**AMC020** m² Compactación dinámica del terreno.
Compactación dinámica del terreno, con una energía por golpe entre 2000 y 2250 kN·m y una energía específica entre 2000 y 2250 kN·m/m², ejecutada en cuatro fases, según malla de impactos y tiempo de demora entre fases sucesivas, con nivelación de la plataforma tras cada una de las fases de compactación y control del proceso mediante equipo de control de penetración dinámica y asientos.
Incluye: Compactación y nivelación del terreno. Realización de ensayos de control.
Criterio de cómputo de proyecto: Superficie medida en proyección horizontal, según documentación gráfica de Proyecto.
Criterio de cómputo de obra: Se medirá, en proyección horizontal, la superficie realmente ejecutada según especificaciones de Proyecto.

| Código | Ud | Descripción | Rendimiento | Precio | Importe |
|---|---|---|---|---|---|
| mq02din020 | h | Equipo para compactación dinámica, con maza de impacto. (maquinaria) | 0.03 | 107680.64 | 3230.419 |
| mq02din030 | h | Equipo de control de la penetración dinámica y los asientos. (maquinaria) | 0.004 | 103518.82 | 414.075 |
| mq01mot020b | h | Motoniveladora de 147 kW, equipada con escarificadora. (maquinaria) | 0.002 | 70118.35 | 140.237 |
| mq02rov010i | h | Compactador monocilíndrico vibrante autopropulsado, de 129 kW, de 16,2 t, ancho de trabajo 213,4 cm. (maquinaria) | 0.003 | 49077.34 | 147.232 |
| mo020 | h | Oficial albañil especializado en trabajos de mampostería. (mano de obra) | 0.054 | 32526.94 | 1756.455 |
| mo113 | h | Ayudante de albañil especializado en trabajos de mampostería. (mano de obra) | 0.015 | 23426.25 | 351.394 |
| mo112 | h | Ayudante general de construcción. (mano de obra) | 0.047 | 23809.55 | 1119.049 |
| % | % | Herramientas | 2 % | 7158.861 | 143.177 |
|  |  | Costes directos |  |  | 7302.038 |
