# Conexión de la acometida del edificio a la red de desagües cloacales y pluviales del municipio a través de entrada

- Propiedad del archivo: CYPE Ingenieros S.A.
- Formato: FIEBDC-3/2016
- Programa: Generador de precios de la construcción. CYPE Ingenieros, S.A.
- Fecha: 16/05/2024
- Ámbito geográfico: Argentina
- Divisa: ARS
- Costes indirectos: 3 %
- Gastos generales: 13 %
- Beneficio industrial: 6 %
- IVA: 21 %

## A Acondicionamiento del terreno

### AS Red de desagüe cloacal

#### ASB Acometidas

**ASB020** Ud Conexión de la acometida del edificio a la red de desagües cloacales y pluviales del municipio a través de entrada.
Conexión de la acometida del edificio a la red de desagües cloacales y pluviales del municipio a través de entrada. Incluso junta flexible para el empalme de la acometida y mortero de cemento para repaso y bruñido en el interior de la entrada.
Criterio de valoración económica: El precio no incluye la excavación ni la boca de acceso.
Incluye: Replanteo y trazado de la conexión en la entrada. Rotura de la entrada con compresor. Montaje, conexionado y comprobación de su correcto funcionamiento.
Criterio de cómputo de proyecto: Número de unidades previstas, según documentación gráfica de Proyecto.
Criterio de cómputo de obra: Se medirá el número de unidades realmente ejecutadas según especificaciones de Proyecto.

| Código | Ud | Descripción | Rendimiento | Precio | Importe |
|---|---|---|---|---|---|
| mt08aaa010a | m³ | Agua. (material) | 0.013 | 19.03 | 0.247 |
| mt01arg005a | t | Arena de cantera, para mortero preparado en obra. (material) | 0.106 | 221.35 | 23.463 |
| mt08cem000g | kg | Cemento gris en sacos. (material) | 16.25 | 3.65 | 59.313 |
| mt11var200 | Ud | Material para ejecución de junta flexible en el empalme de la acometida a la entrada. (material) | 1 | 190.6 | 190.600 |
| mq05pdm110 | h | Compresor portátil diesel media presión 10 m³/min. (maquinaria) | 1 | 1990.73 | 1990.730 |
| mq05mai030 | h | Martillo neumático. (maquinaria) | 2 | 1173.73 | 2347.460 |
| mq06hor010 | h | Hormigonera eléctrica con una capacidad de amasado de 160 l. (maquinaria) | 0.046 | 886.15 | 40.763 |
| mo020 | h | Oficial albañil especializado en trabajos de mampostería. (mano de obra) | 3.238 | 11912.66 | 38573.193 |
| mo112 | h | Ayudante general de construcción. (mano de obra) | 5.418 | 8719.99 | 47244.906 |
| % | % | Herramientas | 2 % | 90470.675 | 1809.414 |
|  |  | Costes directos |  |  | 92280.089 |

Residuos:
- colocación: mt01arg005a Arena de cantera, para mortero preparado en obra; factor de residuo 0.00501329
- colocación: mt08cem000g Cemento gris en sacos; factor de residuo 0.0063

## Recursos

**mt08aaa010a** m³ Agua
Datos técnicos: Coste energético 60.000 MJ; Emisión de CO2 30.000 kg

**mt01arg005a** t Arena de cantera, para mortero preparado en obra
Datos técnicos: Coste energético 75.000 MJ; Emisión de CO2 4.000 kg; Código LER 01 04 08; Masa del elemento 1000 kg; Volumen 0.666667 m3

**mt08cem000g** kg Cemento gris en sacos
Datos técnicos: Coste energético 7.174 MJ; Emisión de CO2 0.904 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3
