# Colector en platea de fundación

- Propiedad del archivo: CYPE Ingenieros S.A.
- Formato: FIEBDC-3/2016
- Programa: Generador de precios de la construcción. CYPE Ingenieros, S.A.
- Fecha: 16/05/2024
- Ámbito geográfico: Argentina
- Divisa: ARS
- Costes indirectos: 3 %
- Gastos generales: 13 %
- Beneficio industrial: 6 %
- IVA: 21 %

## A Acondicionamiento del terreno

### AS Red de desagüe cloacal

#### ASC Colectoras

**ASC020** m Colector en platea de fundación.
Colector enterrado de red horizontal de saneamiento, sin cámaras de inspección, mediante sistema integral registrable, en platea de fundación, con una pendiente mínima del 3%, para la evacuación de aguas residuales y/o pluviales, formado por caño de PVC liso, serie SN-4, rigidez anular nominal 4 kN/m², de 250 mm de diámetro exterior, con junta elástica, empotrada en platea de fundación. Incluso accesorios, registros, uniones y piezas especiales, lubricante para montaje y fijación a la armadura de la losa.
Incluye: Replanteo y trazado del conducto en planta y pendientes. Presentación en seco de caños y piezas especiales. Montaje, conexionado y comprobación de su correcto funcionamiento.
Criterio de cómputo de proyecto: Longitud medida en proyección horizontal, según documentación gráfica de Proyecto.
Criterio de cómputo de obra: Se medirá, en proyección horizontal, la longitud realmente ejecutada según especificaciones de Proyecto, incluyendo los tramos ocupados por piezas especiales.

| Código | Ud | Descripción | Rendimiento | Precio | Importe |
|---|---|---|---|---|---|
| mt11tpb020n | m | Caño de PVC liso, para saneamiento enterrado sin presión, serie SN-4, rigidez anular nominal 4 kN/m², de 250 mm de diámetro exterior y 6,1 mm de espesor, incluso juntas de goma. (material) | 1.05 | 440.86 | 462.903 |
| mt11tpb021n | Ud | Repercusión, por m de cañería, de accesorios, uniones y piezas especiales para caño de PVC liso, para saneamiento enterrado sin presión, serie SN-4, de 250 mm de diámetro exterior. (material) | 2 | 132.25 | 264.500 |
| mt11ade100a | kg | Lubricante para unión mediante junta elástica de caños y accesorios. (material) | 0.004 | 259.78 | 1.039 |
| mo008 | h | Oficial plomero. (mano de obra) | 0.224 | 12241.03 | 2741.991 |
| mo107 | h | Medio oficial plomero. (mano de obra) | 0.112 | 8888.07 | 995.464 |
| % | % | Herramientas | 2 % | 4465.897 | 89.318 |
|  |  | Costes directos |  |  | 4555.215 |

Residuos:
- colocación: mt11tpb020n; factor de residuo 0.0497832

## Recursos

**mt11tpb020n** m Caño de PVC liso
Datos técnicos: Coste energético 256.285 MJ; Emisión de CO2 27.555 kg; Código LER 17 02 03; Masa del elemento 5.66 kg; Volumen 0.009433 m3
Residuos:
- embalaje: re170201 Madera. (componente de residuo); rendimiento 0.04 kg; Código LER 17 02 01; Masa del elemento 1 kg; Volumen 0.000909 m3
- embalaje: re170203 Plástico. (componente de residuo); rendimiento 0.002 kg; Código LER 17 02 03; Masa del elemento 1 kg; Volumen 0.001667 m3
