# Rejilla electrosoldada, para canaleta de drenaje

- Propiedad del archivo: CYPE Ingenieros S.A.
- Formato: FIEBDC-3/2016
- Programa: Generador de precios de la construcción. CYPE Ingenieros, S.A.
- Fecha: 16/05/2024
- Ámbito geográfico: Argentina
- Divisa: ARS
- Costes indirectos: 3 %
- Gastos generales: 13 %
- Beneficio industrial: 6 %
- IVA: 21 %

## A Acondicionamiento del terreno

### AS Red de desagüe cloacal

#### ASI Sistemas de drenaje de suelos

**ASI060** m Rejilla electrosoldada, para canaleta de drenaje.
Rejilla electrosoldada antideslizante, de 800 mm de ancho, acabado galvanizado en caliente, realizada con pletinas portantes de acero laminado S235JR, en perfil plano laminado en caliente, de 30x2 mm, separadas 34 mm entre sí, separadores de varilla cuadrada retorcida, de acero con bajo contenido en carbono ISO 16120-2 C4D, de 4 mm de lado, separados 38 mm entre sí y marco de acero laminado S235JR, en perfil omega laminado en caliente, para canaleta de drenaje, colocada sobre el marco de apoyo. Incluso marco de apoyo.
Incluye: Replanteo. Colocación del marco de apoyo. Montaje de la rejilla.
Criterio de cómputo de proyecto: Longitud medida en proyección horizontal, según documentación gráfica de Proyecto.
Criterio de cómputo de obra: Se medirá, en proyección horizontal, la longitud realmente ejecutada según especificaciones de Proyecto.

| Código | Ud | Descripción | Rendimiento | Precio | Importe |
|---|---|---|---|---|---|
| mt07rel040C | m | Rejilla electrosoldada antideslizante, de 800 mm de ancho, acabado galvanizado en caliente, realizada con pletinas portantes de acero laminado S235JR, en perfil plano laminado en caliente, de 30x2 mm, separadas 34 mm entre sí, separadores de varilla cuadrada retorcida, de acero con bajo contenido en carbono ISO 16120-2 C4D, de 4 mm de lado, separados 38 mm entre sí y marco de acero laminado S235JR, en perfil omega laminado en caliente, incluso marco de apoyo, de acero laminado S235JR, en perfil angular laminado en caliente, de 30 mm, acabado galvanizado en caliente. (material) | 1 | 501.36 | 501.360 |
| mo020 | h | Oficial albañil especializado en trabajos de mampostería. (mano de obra) | 0.216 | 11912.66 | 2573.135 |
| mo113 | h | Ayudante de albañil especializado en trabajos de mampostería. (mano de obra) | 0.216 | 8579.62 | 1853.198 |
| % | % | Herramientas | 2 % | 4927.693 | 98.554 |
|  |  | Costes directos |  |  | 5026.247 |

Residuos:
- colocación: mt07rel040C; factor de residuo 0.0053

## Recursos

**mt07rel040C** m Rejilla electrosoldada antideslizante
Datos técnicos: Coste energético 400.367 MJ; Emisión de CO2 40.794 kg; Código LER 17 04 05; Masa del elemento 15.92 kg; Volumen 0.007581 m3
Residuos:
- embalaje: re170203 Plástico. (componente de residuo); rendimiento 0.008 kg; Código LER 17 02 03; Masa del elemento 1 kg; Volumen 0.001667 m3
