# Mortero pobre de cemento, como base de murete guía y relleno de oquedades en pantallas continuas de hormigón

- Propiedad del archivo: CYPE Ingenieros S.A.
- Formato: FIEBDC-3/2016
- Programa: Generador de precios de la construcción. CYPE Ingenieros, S.A.
- Fecha: 16/05/2024
- Ámbito geográfico: Argentina
- Divisa: ARS
- Costes indirectos: 3 %
- Gastos generales: 13 %
- Beneficio industrial: 6 %
- IVA: 21 %

## C Fundaciones

### CC Muros de contención

#### CCP Pantallas continuas de hormigón

**CCP031** m³ Mortero pobre de cemento, como base de murete guía y relleno de oquedades en pantallas continuas de hormigón.
Mortero pobre de cemento, con una dosificación inferior a 40 kg/m³, para la confección de la base de asiento del murete guía y el relleno de las oquedades que pudieran producirse en el terreno, durante los trabajos de excavación de la pantalla continua, por parte de la máquina pantalladora, como consecuencia de la existencia de pozos o galerías en el subsuelo, desprendimientos de tierras o extracción de fundaciones antiguas.
Incluye: Preparación de la mezcla. Colado de la capa de mortero. Curado del mortero. Limpieza de los restos generados.
Criterio de cómputo de proyecto: Volumen estimado según estudio geotécnico del terreno.
Criterio de cómputo de obra: Se medirá el volumen realmente ejecutado según especificaciones de Proyecto.

| Código | Ud | Descripción | Rendimiento | Precio | Importe |
|---|---|---|---|---|---|
| mt09moe110 | m³ | Mortero pobre de cemento, con una dosificación inferior a 40 kg/m³, elaborado y transportado a obra. (material) | 1 | 897.61 | 897.610 |
| mo020 | h | Oficial albañil especializado en trabajos de mampostería. (mano de obra) | 0.432 | 11912.66 | 5146.269 |
| mo113 | h | Ayudante de albañil especializado en trabajos de mampostería. (mano de obra) | 0.432 | 8579.62 | 3706.396 |
| % | % | Herramientas | 2 % | 9750.275 | 195.006 |
|  |  | Costes directos |  |  | 9945.281 |
