# Cabeza de anclaje permanente para pantalla continua de hormigón

- Propiedad del archivo: CYPE Ingenieros S.A.
- Formato: FIEBDC-3/2016
- Programa: Generador de precios de la construcción. CYPE Ingenieros, S.A.
- Fecha: 16/05/2024
- Ámbito geográfico: Argentina
- Divisa: ARS
- Costes indirectos: 3 %
- Gastos generales: 13 %
- Beneficio industrial: 6 %
- IVA: 21 %

## C Fundaciones

### CC Muros de contención

#### CCP Pantallas continuas de hormigón

**CCP083** Ud Cabeza de anclaje permanente para pantalla continua de hormigón.
Cabeza de anclaje permanente, para 3 cables trenzados de acero, de 0,6" (15,2 mm) de diámetro nominal, formada por placa de reparto de 250x250x25 mm, cuña triangular de fricción de acero, protección externa con caperuza de plástico de 160 mm de diámetro, juntas de neopreno y tornillería.
Incluye: Colocación de la cabeza de anclaje.
Criterio de cómputo de proyecto: Número de unidades previstas, según documentación gráfica de Proyecto.
Criterio de cómputo de obra: Se medirá el número de unidades realmente ejecutadas según especificaciones de Proyecto.

| Código | Ud | Descripción | Rendimiento | Precio | Importe |
|---|---|---|---|---|---|
| mt07aav100a | Ud | Cabeza de anclaje permanente, para 3 cables trenzados de acero, de 0,6" (15,2 mm) de diámetro nominal, formada por placa de reparto de 250x250x25 mm, cuña triangular de fricción de acero, protección externa con caperuza de plástico de 160 mm de diámetro, juntas de neopreno y tornillería. (material) | 1 | 1537.62 | 1537.620 |
| mo042 | h | Oficial armador en hormigón armado. (mano de obra) | 0.54 | 12397.13 | 6694.450 |
| mo089 | h | Medio oficial armador en hormigón armado. (mano de obra) | 0.54 | 9260.87 | 5000.870 |
| % | % | Herramientas | 2 % | 13232.940 | 264.659 |
|  |  | Costes directos |  |  | 13497.599 |

Residuos:
- colocación: mt07aav100a; factor de residuo 0.006

## Recursos

**mt07aav100a** Ud Cabeza de anclaje permanente
Datos técnicos: Coste energético 141.495 MJ; Emisión de CO2 7.332 kg; Código LER 17 04 05; Masa del elemento 14 kg; Volumen 0.006667 m3
Residuos:
- embalaje: re170203 Plástico. (componente de residuo); rendimiento 0.04 kg; Código LER 17 02 03; Masa del elemento 1 kg; Volumen 0.001667 m3
