# Pozo romano de hormigón masivo

- Propiedad del archivo: CYPE Ingenieros S.A.
- Formato: FIEBDC-3/2016
- Programa: Generador de precios de la construcción. CYPE Ingenieros, S.A.
- Fecha: 08/10/2024
- Ámbito geográfico: Argentina
- Divisa: ARS
- Costes indirectos: 3 %
- Gastos generales: 13 %
- Beneficio industrial: 6 %
- IVA: 21 %

## C Fundaciones

### CP Profundas

#### CPT Pozos romanos

**CPT015** m³ Pozo romano de hormigón masivo.
Pozo romano de hormigón masivo, realizado con hormigón H-21, condición de exposición no agresiva, tamaño máximo del agregado 26,5 mm, ámbito de consistencia A-3, elaborado y colado desde camión a través de caño Tremie.
Incluye: Replanteo y trazado de los ejes de los grupos de pozos romanos. Puesta en obra del hormigón. Limpieza y retirada de sobrantes.
Criterio de cómputo de proyecto: Volumen medido sobre las secciones teóricas de la excavación, según documentación gráfica de Proyecto.
Criterio de cómputo de obra: Se medirá el volumen teórico ejecutado según especificaciones de Proyecto, sin incluir los incrementos por excesos de excavación no autorizados.

| Código | Ud | Descripción | Rendimiento | Precio | Importe |
|---|---|---|---|---|---|
| mt10hmf081amb | m³ | Hormigón masivo H-21, condición de exposición no agresiva, tamaño máximo del agregado 26,5 mm, ámbito de consistencia A-3, elaborado, según CIRSOC 201 1982. (material) | 1.1 | 3213.91 | 3535.301 |
| mo045 | h | Oficial armador en hormigón. (mano de obra) | 0.054 | 33849.77 | 1827.888 |
| mo092 | h | Medio oficial armador en hormigón. (mano de obra) | 0.243 | 25286.39 | 6144.593 |
| % | % | Herramientas | 2 % | 11507.782 | 230.156 |
|  |  | Costes directos |  |  | 11737.938 |

## Recursos

**mt10hmf081amb** m³ Hormigón masivo H-21
Datos técnicos: Coste energético 1840.000 MJ; Emisión de CO2 230.000 kg; Código LER 17 01 01; Masa del elemento 2300 kg; Volumen 1.533333 m3
