# Desmontaje de unidad centralizada aire-agua de refrigeración o bomba de calor reversible

- Propiedad del archivo: CYPE Ingenieros S.A.
- Formato: FIEBDC-3/2016
- Programa: Generador de precios de la construcción. CYPE Ingenieros, S.A.
- Fecha: 16/05/2024
- Ámbito geográfico: Argentina
- Divisa: ARS
- Costes indirectos: 3 %
- Gastos generales: 13 %
- Beneficio industrial: 6 %
- IVA: 21 %

## D Demoliciones

### DI Instalaciones

#### DIC Calefacción, climatización y agua caliente sanitaria

**DIC110** Ud Desmontaje de unidad centralizada aire-agua de refrigeración o bomba de calor reversible.
Desmontaje de unidad centralizada aire-agua de refrigeración o bomba de calor reversible y sus componentes, instalada en interior, de 200 kW de potencia frigorífica máxima, con medios manuales y mecánicos, y recuperación del material para su posterior ubicación en otro emplazamiento, y carga mecánica sobre camión o contenedor.
Criterio de valoración económica: El precio incluye el desmontaje de los accesorios y de la bancada metálica de apoyo.
Incluye: Desmontaje del elemento. Clasificación y etiquetado. Acopio de los materiales a reutilizar. Carga mecánica del material a reutilizar sobre camión. Retirada y acopio de los restos de obra. Limpieza de los restos de obra. Carga mecánica de los restos de obra sobre camión o contenedor.
Criterio de cómputo de proyecto: Número de unidades previstas, según documentación gráfica de Proyecto.
Criterio de cómputo de obra: Se medirá el número de unidades realmente desmontadas según especificaciones de Proyecto.

| Código | Ud | Descripción | Rendimiento | Precio | Importe |
|---|---|---|---|---|---|
| mq04cag010a | h | Camión con grúa de hasta 6 t. (maquinaria) | 1.5 | 14225.67 | 21338.505 |
| mo004 | h | Oficial calefaccionista. (mano de obra) | 2.267 | 12241.03 | 27750.415 |
| mo103 | h | Medio oficial calefaccionista. (mano de obra) | 2.267 | 8888.07 | 20149.255 |
| % | % | Herramientas | 2 % | 69238.175 | 1384.764 |
|  |  | Costes directos |  |  | 70622.939 |
