# Desmontaje de montavehículos

- Propiedad del archivo: CYPE Ingenieros S.A.
- Formato: FIEBDC-3/2016
- Programa: Generador de precios de la construcción. CYPE Ingenieros, S.A.
- Fecha: 08/10/2024
- Ámbito geográfico: Argentina
- Divisa: ARS
- Costes indirectos: 3 %
- Gastos generales: 13 %
- Beneficio industrial: 6 %
- IVA: 21 %

## D Demoliciones

### DI Instalaciones

#### DIT Transporte

**DIT020** Ud Desmontaje de montavehículos.
Desmontaje de montavehículos eléctrico, para 3 detenidas (6 m), compuesto de puertas interiores, puertas exteriores, ganchos de fijación, lámparas de alumbrado del hueco, pasacables, grupo tractor, amortiguadores de foso, limitador de velocidad y paracaídas, cuadro y cable de maniobra, recorrido de guías y pistón, selector de detenidas, botoneras de piso, chasis de cabina y contrapeso y sistemas de seguridad; con medios manuales, y carga manual sobre camión o contenedor.
Criterio de valoración económica: El precio incluye el desmontaje de la instalación eléctrica.
Incluye: Desmontaje de la instalación eléctrica. Desmontaje del elemento. Retirada y acopio del material desmontado. Limpieza de los restos de obra. Carga manual del material desmontado y restos de obra sobre camión o contenedor.
Criterio de cómputo de proyecto: Número de unidades previstas, según documentación gráfica de Proyecto.
Criterio de cómputo de obra: Se medirá el número de unidades realmente desmontadas según especificaciones de Proyecto.

| Código | Ud | Descripción | Rendimiento | Precio | Importe |
|---|---|---|---|---|---|
| mo020 | h | Oficial albañil especializado en trabajos de mampostería. (mano de obra) | 28.03 | 32526.94 | 911730.128 |
| mo113 | h | Ayudante de albañil especializado en trabajos de mampostería. (mano de obra) | 28.03 | 23426.25 | 656637.788 |
| mo018 | h | Oficial herrero. (mano de obra) | 28.03 | 32953.18 | 923677.635 |
| mo059 | h | Medio oficial herrero. (mano de obra) | 28.03 | 24360.99 | 682838.550 |
| % | % | Herramientas | 2 % | 3174884.101 | 63497.682 |
|  |  | Costes directos |  |  | 3238381.783 |

Residuos:
- demolición: ruo170202 Vidrio. (componente de residuo); rendimiento 29 kg; Código LER 17 02 02; Masa del elemento 1 kg; Volumen 0.001 m3
- demolición: ruo170203 Plástico. (componente de residuo); rendimiento 290 kg; Código LER 17 02 03; Masa del elemento 1 kg; Volumen 0.001667 m3
- demolición: ruo170402 Aluminio. (componente de residuo); rendimiento 145 kg; Código LER 17 04 02; Masa del elemento 1 kg; Volumen 0.000667 m3
- demolición: ruo170405 Hierro y acero. (componente de residuo); rendimiento 4930 kg; Código LER 17 04 05; Masa del elemento 1 kg; Volumen 0.000476 m3
- demolición: ruo170411 Cables distintos de los especificados en el código 17 04 10. (componente de residuo); rendimiento 17.4 kg; Código LER 17 04 11; Masa del elemento 1 kg; Volumen 0.000667 m3
- demolición: ruo170904 Residuos mezclados de construcción y demolición distintos de los especificados en los códigos 17 09 01, 17 09 02 y 17 09 03. (componente de residuo); rendimiento 388.6 kg; Código LER 17 09 04; Masa del elemento 1 kg; Volumen 0.000667 m3
