# Retirada de capa de protección de tierra vegetal en techo plano ajardinado

- Propiedad del archivo: CYPE Ingenieros S.A.
- Formato: FIEBDC-3/2016
- Programa: Generador de precios de la construcción. CYPE Ingenieros, S.A.
- Fecha: 29/05/2025
- Ámbito geográfico: Argentina
- Divisa: ARS
- Costes indirectos: 3 %
- Gastos generales: 13 %
- Beneficio industrial: 6 %
- IVA: 21 %

## D Demoliciones

### DQ Techos

#### DQP Capa de protección

**DQP040** m² Retirada de capa de protección de tierra vegetal en techo plano ajardinado.
Retirada de capa de protección formada por 25 cm de espesor de tierra vegetal y vegetación existente en techo plano ajardinado, con medios manuales, y carga manual sobre camión o contenedor.
Incluye: Retirada de la tierra y la vegetación. Acopio del material retirado. Limpieza de los restos de obra. Carga manual del material retirado y restos de obra sobre camión o contenedor.
Criterio de cómputo de proyecto: Superficie medida según documentación gráfica de Proyecto.
Criterio de cómputo de obra: Se medirá la superficie realmente desmontada según especificaciones de Proyecto.

| Código | Ud | Descripción | Rendimiento | Precio | Importe |
|---|---|---|---|---|---|
| mo113 | h | Ayudante de albañil especializado en trabajos de mampostería. (mano de obra) | 0.126 | 24452.14 | 3080.970 |
| % | % | Herramientas | 2 % | 3080.970 | 61.619 |
|  |  | Costes directos |  |  | 3142.589 |

Residuos:
- demolición: ruo170504 Tierra y piedras distintas de las especificadas en el código 17 05 03. (componente de residuo); rendimiento 512.5 kg; Código LER 17 05 04; Masa del elemento 1 kg; Volumen 0.000625 m3
- demolición: ruo200201 Residuos biodegradables. (componente de residuo); rendimiento 1 kg; Código LER 20 02 01; Masa del elemento 1 kg; Volumen 0.000667 m3
