# Demolición de revestimiento con plaquetas prefabricadas de hormigón

- Propiedad del archivo: CYPE Ingenieros S.A.
- Formato: FIEBDC-3/2016
- Programa: Generador de precios de la construcción. CYPE Ingenieros, S.A.
- Fecha: 08/10/2024
- Ámbito geográfico: Argentina
- Divisa: ARS
- Costes indirectos: 3 %
- Gastos generales: 13 %
- Beneficio industrial: 6 %
- IVA: 21 %

## D Demoliciones

### DR Revestimientos

#### DRC De piezas rígidas en paramentos verticales

**DRC010** m² Demolición de revestimiento con plaquetas prefabricadas de hormigón.
Demolición de revestimiento con plaquetas prefabricadas de hormigón, con medios manuales, sin deteriorar la superficie soporte, que quedará al descubierto y preparada para su posterior revestimiento, y carga manual sobre camión o contenedor.
Criterio de valoración económica: El precio incluye el picado del material adhesivo adherido al soporte.
Incluye: Demolición del elemento. Fragmentación de los escombros en piezas manejables. Retirada y acopio de escombros. Limpieza de los restos de obra. Carga manual de escombros sobre camión o contenedor.
Criterio de cómputo de proyecto: Superficie medida según documentación gráfica de Proyecto.
Criterio de cómputo de obra: Se medirá la superficie realmente demolida según especificaciones de Proyecto.

| Código | Ud | Descripción | Rendimiento | Precio | Importe |
|---|---|---|---|---|---|
| mo113 | h | Ayudante de albañil especializado en trabajos de mampostería. (mano de obra) | 0.648 | 23426.25 | 15180.210 |
| % | % | Herramientas | 2 % | 15180.210 | 303.604 |
|  |  | Costes directos |  |  | 15483.814 |

Residuos:
- demolición: ruo170101 Hormigón (hormigones, morteros y prefabricados). (componente de residuo); rendimiento 87.65 kg; Código LER 17 01 01; Masa del elemento 1 kg; Volumen 0.000667 m3
