# Desmontaje de lámpara de farola

- Propiedad del archivo: CYPE Ingenieros S.A.
- Formato: FIEBDC-3/2016
- Programa: Generador de precios de la construcción. CYPE Ingenieros, S.A.
- Fecha: 16/05/2024
- Ámbito geográfico: Argentina
- Divisa: ARS
- Costes indirectos: 3 %
- Gastos generales: 13 %
- Beneficio industrial: 6 %
- IVA: 21 %

## D Demoliciones

### DU Urbanización interior del lote

#### DUI Iluminación exterior

**DUI010** Ud Desmontaje de lámpara de farola.
Desmontaje de lámpara de farola de hasta 6 m de altura, y carga manual sobre camión o contenedor.
Incluye: Desmontaje del elemento. Retirada y acopio del material desmontado. Limpieza de los restos de obra. Carga manual del material desmontado y restos de obra sobre camión o contenedor.
Criterio de cómputo de proyecto: Número de unidades previstas, según documentación gráfica de Proyecto.
Criterio de cómputo de obra: Se medirá el número de unidades realmente desmontadas según especificaciones de Proyecto.

| Código | Ud | Descripción | Rendimiento | Precio | Importe |
|---|---|---|---|---|---|
| mq07cce010a | h | Camión con cesta elevadora de brazo articulado de 16 m de altura máxima de trabajo y 260 kg de carga máxima. (maquinaria) | 0.09 | 5460.12 | 491.411 |
| mo003 | h | Oficial electricista. (mano de obra) | 0.087 | 12241.03 | 1064.970 |
| mo102 | h | Medio oficial electricista. (mano de obra) | 0.087 | 8888.07 | 773.262 |
| % | % | Herramientas | 2 % | 2329.643 | 46.593 |
|  |  | Costes directos |  |  | 2376.236 |

Residuos:
- demolición: ruo170203 Plástico. (componente de residuo); rendimiento 0.35 kg; Código LER 17 02 03; Masa del elemento 1 kg; Volumen 0.001667 m3
- demolición: ruo170407 Metales mezclados. (componente de residuo); rendimiento 1.4 kg; Código LER 17 04 07; Masa del elemento 1 kg; Volumen 0.000667 m3
- demolición: ruo200121 Tubos fluorescentes y otros residuos que contienen mercurio. (componente de residuo); rendimiento 0.05 kg; Código LER 20 01 21; Masa del elemento 1 kg; Volumen 0.001667 m3
