# Sistema de encofrado para losa de escalera de hormigón visto

- Propiedad del archivo: CYPE Ingenieros S.A.
- Formato: FIEBDC-3/2016
- Programa: Generador de precios de la construcción. CYPE Ingenieros, S.A.
- Fecha: 29/05/2025
- Ámbito geográfico: Argentina
- Divisa: ARS
- Costes indirectos: 3 %
- Gastos generales: 13 %
- Beneficio industrial: 6 %
- IVA: 21 %

## E Estructuras

### EH Hormigón armado

#### EHE Escaleras

**EHE025** m² Sistema de encofrado para losa de escalera de hormigón visto.
Montaje y desmontaje de sistema de encofrado para formación de losa de escalera de hormigón armado, con acabado visto con textura lisa en su cara inferior y laterales, con escalonado de hormigón, en planta de hasta 3 m de altura libre, formado por: superficie encofrante de tablones de madera de pino, amortizables en 10 usos, forrados con tablero aglomerado hidrófugo, de un solo uso con una de sus caras plastificada; estructura soporte horizontal de tablones de madera de pino, amortizables en 10 usos y estructura soporte vertical de puntales metálicos, amortizables en 150 usos. Incluso líquido desencofrante, para evitar la adherencia del hormigón al encofrado.
Incluye: Limpieza y preparación del plano de apoyo. Replanteo. Montaje del sistema de encofrado. Colocación de elementos de sustentación, fijación y apuntalamiento. Aplomado y nivelación del encofrado. Humectación del encofrado. Desmontaje del sistema de encofrado. Limpieza y almacenamiento del encofrado.
Criterio de cómputo de proyecto: Superficie de encofrado en contacto con el hormigón, medida según documentación gráfica de Proyecto.
Criterio de cómputo de obra: Se medirá la superficie de encofrado en contacto con el hormigón realmente ejecutada según especificaciones de Proyecto.

| Código | Ud | Descripción | Rendimiento | Precio | Importe |
|---|---|---|---|---|---|
| mt50spa052b | m | Tablón de madera de pino, de 20x7,2 cm. (material) | 0.75 | 106.28 | 79.710 |
| mt08eft015a | m² | Tablero aglomerado hidrófugo, con una de sus caras plastificada, de 10 mm de espesor. (material) | 1.15 | 186.62 | 214.613 |
| mt08eve020 | m² | Sistema de encofrado para formación de escalonado en losas inclinadas de escalera de hormigón armado, con puntales y tableros de madera. (material) | 0.2 | 292.53 | 58.506 |
| mt50spa081a | Ud | Puntal metálico telescópico, de hasta 3 m de altura. (material) | 0.013 | 323.67 | 4.208 |
| mt08cim030b | m³ | Madera de pino. (material) | 0.003 | 5976.57 | 17.930 |
| mt08var060 | kg | Puntas de acero de 20x100 mm. (material) | 0.04 | 147.11 | 5.884 |
| mt08dba010a | l | Agente desmoldeante biodegradable en fase acuosa, para hormigones con acabado visto. (material) | 0.013 | 77.14 | 1.003 |
| mo044 | h | Oficial armador de encofrados. (mano de obra) | 1.162 | 35334.28 | 41058.433 |
| mo091 | h | Medio oficial armador de encofrados. (mano de obra) | 1.101 | 26396.86 | 29062.943 |
| % | % | Herramientas | 2 % | 70503.230 | 1410.065 |
|  |  | Costes directos |  |  | 71913.295 |

Residuos:
- colocación: mt50spa052b Tablón de madera de pino, de 20x7,2 cm; factor de residuo 1
- colocación: mt08eft015a Tablero aglomerado hidrófugo, con una de sus caras plastificada, de 10 mm de espesor; factor de residuo 1
- colocación: mt08eve020; factor de residuo 1
- colocación: mt50spa081a Puntal metálico telescópico, de hasta 3 m de altura; factor de residuo 1
- colocación: mt08cim030b Madera de pino; factor de residuo 1
- colocación: mt08var060 Puntas de acero de 20x100 mm; factor de residuo 0.0045
- colocación: mt08dba010a Agente desmoldeante biodegradable en fase acuosa, para hormigones con acabado visto; factor de residuo 0.07

## Recursos

**mt50spa052b** m Tablón de madera de pino, de 20x7,2 cm
Datos técnicos: Coste energético 1124.755 MJ; Emisión de CO2 -15.401 kg; Código LER 17 02 01; Masa del elemento 8.28 kg; Volumen 0.007527 m3

**mt08eft015a** m² Tablero aglomerado hidrófugo, con una de sus caras plastificada, de 10 mm de espesor
Datos técnicos: Coste energético 235.450 MJ; Emisión de CO2 3.003 kg; Código LER 17 02 01; Masa del elemento 7.15 kg; Volumen 0.0065 m3

**mt08eve020** m² Sistema de encofrado para formación de escalonado en losas inclinadas de escalera de hormigón armado
Datos técnicos: Coste energético 249.384 MJ; Emisión de CO2 -3.261 kg; Código LER 17 02 01; Masa del elemento 2.01666 kg; Volumen 0.001833 m3

**mt50spa081a** Ud Puntal metálico telescópico, de hasta 3 m de altura
Datos técnicos: Coste energético 139.194 MJ; Emisión de CO2 5.643 kg; Código LER 17 04 05; Masa del elemento 9.9 kg; Volumen 0.004714 m3

**mt08cim030b** m³ Madera de pino
Datos técnicos: Coste energético 7471.200 MJ; Emisión de CO2 -102.300 kg; Código LER 17 02 01; Masa del elemento 55 kg; Volumen 0.05 m3

**mt08var060** kg Puntas de acero de 20x100 mm
Datos técnicos: Coste energético 14.060 MJ; Emisión de CO2 0.570 kg; Código LER 17 04 05; Masa del elemento 1 kg; Volumen 0.000476 m3

**mt08dba010a** l Agente desmoldeante biodegradable en fase acuosa, para hormigones con acabado visto
Datos técnicos: Coste energético 85.290 MJ; Emisión de CO2 4.610 kg; Código LER 17 09 04; Masa del elemento 0.96 kg; Volumen 0.00064 m3
Residuos:
- embalaje: re150104 Envases metálicos. (componente de residuo); rendimiento 0.042 kg; Código LER 15 01 04; Masa del elemento 1 kg; Volumen 0.001667 m3
