# Anclaje mecánico por atornillado, sobre elemento de hormigón

- Propiedad del archivo: CYPE Ingenieros S.A.
- Formato: FIEBDC-3/2016
- Programa: Generador de precios de la construcción. CYPE Ingenieros, S.A.
- Fecha: 16/05/2024
- Ámbito geográfico: Argentina
- Divisa: ARS
- Costes indirectos: 3 %
- Gastos generales: 13 %
- Beneficio industrial: 6 %
- IVA: 21 %

## E Estructuras

### EH Hormigón armado

#### EHW Anclajes estructurales

**EHW025** Ud Anclaje mecánico por atornillado, sobre elemento de hormigón.
Anclaje mecánico tipo tornillo de cabeza hexagonal con arandela, con estrella interior de seis puntas para llave Torx, de acero galvanizado, 6x100 45/65, de 6 mm de diámetro y 100 mm de longitud, con dos opciones de empotramiento, atornillado directamente en la perforación de 6 mm de diámetro y 45 ó 65 mm de profundidad mínima, realizada mediante taladro con martillo percutor y broca, sobre elemento fisurado o no fisurado, de hormigón de 20 N/mm² de resistencia característica mínima y 50 N/mm² de resistencia característica máxima.
Incluye: Replanteo de la posición del anclaje. Ejecución de la perforación. Limpieza del polvo resultante. Colocación de la pieza a fijar. Colocación del tornillo y atornillado del mismo. Limpieza de los restos sobrantes.
Criterio de cómputo de proyecto: Número de unidades previstas, según documentación gráfica de Proyecto.
Criterio de cómputo de obra: Se medirá el número de unidades realmente ejecutadas según especificaciones de Proyecto.

| Código | Ud | Descripción | Rendimiento | Precio | Importe |
|---|---|---|---|---|---|
| mt26ahi103d | Ud | Anclaje mecánico tipo tornillo de cabeza hexagonal con arandela, con estrella interior de seis puntas para llave Torx, de acero galvanizado, 6x100 45/65, de 6 mm de diámetro y 100 mm de longitud, con dos opciones de empotramiento, para fijación sobre elementos de hormigón, fisurados o no fisurados. (material) | 1 | 10.59 | 10.590 |
| mo020 | h | Oficial albañil especializado en trabajos de mampostería. (mano de obra) | 0.065 | 11912.66 | 774.323 |
| mo112 | h | Ayudante general de construcción. (mano de obra) | 0.065 | 8719.99 | 566.799 |
| % | % | Herramientas | 2 % | 1351.712 | 27.034 |
|  |  | Costes directos |  |  | 1378.746 |

Residuos:
- colocación: mt26ahi103d; factor de residuo 0.0188182

## Recursos

**mt26ahi103d** Ud Anclaje mecánico tipo tornillo de cabeza hexagonal con arandela
Datos técnicos: Coste energético 2.974 MJ; Emisión de CO2 0.177 kg; Código LER 17 04 05; Masa del elemento 0.022 kg; Volumen 0.00001 m3
Residuos:
- embalaje: re170203 Plástico. (componente de residuo); rendimiento 0.025 kg; Código LER 17 02 03; Masa del elemento 1 kg; Volumen 0.001667 m3
