# Porche de madera

- Propiedad del archivo: CYPE Ingenieros S.A.
- Formato: FIEBDC-3/2016
- Programa: Generador de precios de la construcción. CYPE Ingenieros, S.A.
- Fecha: 08/10/2024
- Ámbito geográfico: Argentina
- Divisa: ARS
- Costes indirectos: 3 %
- Gastos generales: 13 %
- Beneficio industrial: 6 %
- IVA: 21 %

## E Estructuras

### EM Madera

#### EMP Porches y marquesinas

**EMP020** Ud Porche de madera.
Porche de madera laminada de abeto tratada en autoclave, de 3550x2950x2100 mm y 10,5 m² de superficie. Incluso accesorios, piezas especiales, elementos de anclaje y barniz para tratamiento de protección.
Incluye: Replanteo de alineaciones y niveles. Montaje del porche. Barnizado.
Criterio de cómputo de proyecto: Número de unidades previstas, según documentación gráfica de Proyecto.
Criterio de cómputo de obra: Se medirá el número de unidades realmente ejecutadas según especificaciones de Proyecto.

| Código | Ud | Descripción | Rendimiento | Precio | Importe |
|---|---|---|---|---|---|
| mt07emo020a | Ud | Porche de madera laminada de abeto tratada en autoclave, de 3550x2950x2100 mm y 10,5 m² de superficie, incluso accesorios, piezas especiales, elementos de anclaje y barniz para tratamiento de protección. (material) | 1 | 35677.14 | 35677.140 |
| mo048 | h | Oficial montador de estructura de madera. (mano de obra) | 1.619 | 33849.77 | 54802.778 |
| mo095 | h | Medio oficial montador de estructura de madera. (mano de obra) | 1.619 | 25286.39 | 40938.665 |
| % | % | Herramientas | 2 % | 131418.583 | 2628.372 |
|  |  | Costes directos |  |  | 134046.955 |

## Recursos

**mt07emo020a** Ud Porche de madera laminada de abeto tratada en autoclave
Datos técnicos: Coste energético 3287.198 MJ; Emisión de CO2 -67.848 kg
Residuos:
- embalaje: re150101 Envases de papel y cartón. (componente de residuo); rendimiento 3.949 kg; Código LER 15 01 01; Masa del elemento 1 kg; Volumen 0.001333 m3
